# Cottbus/Branitz, Sanierung APW Tierparkstraße
Angebotsaufforderung (GAEB 90, DA83)
DV-Nummer: 2026_LWG
Währung: EUR
Auftraggeber: LWG - Lausitzer Wasser GmbH, Berliner Str. 20/21, 03046 Cott

## Bauleistungen
Datum: 10.06.26

*Hinweis*
ZTV - Zusätzliche Technische Vertragsbedingungen

1.  Allgemeine Hinweise

1.1 Diese Vorbemerkungen sind zusätzliche technische
Vertragsbedingungen - ZTV.

1.2 Bei Widersprüchen zu den ZTV gelten vorrangig die
Angaben im Leistungsverzeichnis.

1.3 Der Bieter bestätigt, dass die aufgeführten
Lohnstundensätze unter Beachtung der preisrechtlichen
Vorschriften ermittelt worden sind und die üblichen
Berechnungsmerkmale vollständig beinhalten.
Mit den Lohnstundensätzen sind u.a. abgegolten:

- Erschwerniszulagen
- Tariflohn bzw. tatsächlich gezahlter Lohn
- Zuschläge für vom Auftragnehmer zu vertretende
Überstunden, Nacht-, Sonn-, Feiertagsarbeit
- Entgelt für übliche Wegezeiten
- Lohnnebenkosten (z.B. Auslösung, Fahrgeld,
Personaltransportkosten,
Verpflegungszuschuss, Übernachtungskosten)
- Aufsichtspersonal, sofern nicht gesondert auszuweisen
- Sozialaufwand (Arbeitgeberanteil)
- Gemeinkosten der Baustelle
- allgemeine Geschäftskosten
- vermögensbildende Maßnahmen
- Vorhaltekosten für Werkzeug und Kleingeräte Wagnis
und Gewinn

Leistungen im Stundenlohn werden grundsätzlich nur
dann vergütet, wenn sie vor ihrem Beginn vereinbart
werden.
Die Stundennachweise sind täglich zu führen und
innerhalb von drei Werktagen zur Bestätigung
vorzulegen.
Die vom Auftragnehmer vorgelegten Stundenlohnzettel
sind durch den Auftraggeber unverzüglich, spätestens
jedoch innerhalb von sechs Werktagen ab Zugang, an den
Auftragnehmer zurückzugeben. Diese Frist gilt auch für
etwaige Einwendungen, die der Auftraggeber gegen die
Leistungsangaben auf den Stundenlohnzetteln erheben
will.

1.4 Mit den Preisen ist die komplette Leistung
abgegolten, falls in den besonderen Hinweisen oder den
Leistungsbeschreibungen nichts anderes zum Ausdruck
kommt. Das gilt auch für Vermessungsleistungen, so
weit sie der Auftragnehmer zur Durchführung seiner
Leistungen zu erbringen hat.
Nebenleistungen werden nicht gesondert vergütet und
gehören ohne Erwähnung zur vertraglichen Leistung.
Im Zweifel gelten zur Abgrenzung von Neben- und
Besonderen Leistungen die ATV und DIN 18299 ff
(VOB/C), mit zwingendem Ausschluss des Teiles C der VOB
2012 in
der Fassung vom August 2015

Nicht abgegolten sind:
-Kosten für das Herstellen der Baufreiheit, wenn es
sich nicht um
Nebenleistungen handelt
-Kosten für zusätzliche Aufbereitung bauseitig
gestellten Materials

1.5 Der Wortlaut des vom Auftraggeber übergebenen
Leistungsverzeichnisses ist verbindlich. Das gilt auch
dann, wenn der Auftragnehmer selbst nicht bestätigte
Gegenangebote abgibt oder Kurzfassungen verwendet
sowie für Eventual- oder Alternativpositionen.

1.6 Der Einheitspreis des Angebotes ist maßgebend.
Das gilt auch dann, wenn das Produkt aus Menge und
Einheitspreis fehlerhaft (z.B. durch Rechen- oder
Eingabefehler) ist.

1.7 Der Auftragnehmer hat die Vereinbarung von Preisen
für nicht im Vertrag vorgesehene Leistungen vor der
Ausführung anzubieten; versäumt er dies, setzt der
Auftraggeber marktübliche Preise nach billigem
Ermessen ein, falls es sich um noch nicht beschriebene
Leistungen handelt.

1.8 Sämtliche Einzelpreise sind Nettopreise. Die
Mehrwertsteuer ist gesondert auszuweisen.

1.9 Für Aufmaß und Abrechnung gelten - falls in den
Abrechnungshinweisen oder im Leistungsverzeichnis
nicht anders geregelt ist - die Bestimmungen der DIN
18299 ff (VOB/C).

1.10 Die übergebenen Ausführungsunterlagen entbinden
den Auftragnehmer nicht von seiner eigenen Prüfungs-
und Hinweispflicht. Diese bleiben unberührt.

1.11 Die zusätzlichen technischen Vertragsbedingungen
gelten vollinhaltlich auch für sämtliche mit dem
Bauvorhaben im Zusammenhang stehenden
Nachtragsangebote.

1.12 Der Auftragnehmer hat dafür Sorge zu tragen, dass
während der Ausführung seiner Leistungen immer
mindestens ein fließend deutschsprechender
Mitarbeiter seiner Firma auf der Baustelle anwesend
ist.

1.13 Zu den auf der Baustelle vorzuhaltenden
Ausführungsunterlagen zählt neben den
Ausführungsplänen auch eine Ausfertigung dieser
Leistungsbeschreibung.

Mit seiner Unterschrift unter sein Angebot erkennt der
Auftragnehmer an, dass diese Regelungen
Vertragsbestandteil werden.

2. Besondere Hinweise mit Allgemeingültigkeit

2.1 Vorleistungen und Baufreiheit
Der Auftraggeber stellt das für die Arbeiten
erforderliche Gelände - mit Ausnahme der Deponie - zur
Verfügung. Die Absteckung der Hauptachsen sowie das
Anbringen eines Höhenfestpunktes in unmittelbarer Nähe
der baulichen Anlagen ist, wenn im
Leistungsverzeichnis ausgewiesen, Sache des
Auftragnehmers.

2.2 Kostenabgrenzung
So weit in der Ausschreibung nichts anderes
vorgesehen, gilt in Ergänzung der DIN-Vorschriften:

- Zwischentransporte, unabhängig von der Technologie
(nicht jedoch vom Auftraggeber angeordnete
Zwischenlagerung)
- Herstellen von Baggerstandflächen, Bermen
- Erschwernisse durch wasserhaltigen Aushub
- Beseitigen von normalen Niederschlägen
- Schutzmaßnahmen vor normalen Niederschlägen
- Umsetzen von Maschinen und Geräten im Bereich der
Baustelle
- Verkehrssicherung und laufende Reinigung der
benutzten öffentlichen Straßen und Wege, soweit die
Verschmutzung durch Arbeiten des Auftragnehmers
verursacht wurde
- Erschwernisse durch Arbeiten in verbauten Gräben

Mit den Preisen sind nicht abgegolten
- Wasserhaltungsarbeiten, sofern es sich nicht um die
Beseitigung von Niederschlägen handelt.
- Stillstandszeiten bei Unterbrechungen durch Funde von
Munition. Nachschachtung, sofern die Erdarbeiten von
Dritten ausgeführt werden.

2.3 Abfallbeseitigung
Das auf der Baustelle anfallende Aushubmaterial ist
vom Auftragnehmer auf eine Deponie seiner Wahl
abzutransportieren, sofern im Leistungsverzeichnis
nichts anderes angegeben ist.

In den Preis sind einzurechnen:
- die Transportkosten die Deponiegebühren, falls nicht
gesondert auszuweisen
- Mehrkosten für kontaminierte Böden, sofern aus den
Ausschreibungsunterlagen Ersichtlich

Zur Wiedereinfüllung benötigtes Aushubmaterial ist
gemäß dem Leistungsverzeichnis oder in Absprache mit
dem Auftraggeber zwischenzulagern, falls es nicht am
Einbauort verbleiben kann. Zwischenlagerkosten sind
einzukalkulieren.

2.4 Allgemeine Angaben zur Bauausführung
Vor Beginn der Arbeiten hat sich der Auftragnehmer
über den Verlauf von Leitungen, Kabel usw. (unter- und
überirdisch) zu informieren. Notwendige Umlegungen
sind rechtzeitig vom Auftragnehmer zu beantragen.
Baustellen- und endgültige Anschlüsse müssen
grundsätzlich zugänglich bleiben und geschützt werden.
Im Zweifel ist vom Auftragnehmer an den Auftraggeber
ein Hinweis zu geben, erforderlichenfalls ist eine
Festlegung zu treffen.
Eine Einweisung durch den Auftraggeber erfolgt nicht.

Die für den Schutz und die Sicherung der vorgenannten
Hindernisse bestehenden Vorschriften und Anordnungen
der zuständigen Stellen sind zu beachten.

Bereits vorhandene Absteckungen, Grenzsteine,
Festpunkte, Höhenmarken usw. für Gebäude oder Straßen
und Wegführungen sind durch den Auftragnehmer zu
sichern.

Falls erforderlich, ist das vorhandene Gelände vor
Ausführung der Arbeiten gemeinsam von Auftragnehmer und
Auftraggeber im Hinblick auf Lage und Höhe zu vermessen
und das Ergebnis im Protokoll festzuhalten.

Baustelleneinrichtung

1. Mitgeltende Normen und Regeln

1.1. Allgemeines
Es gelten jeweils die Normen und Regeln in der zum
Vertragsschluss gültigen Fassung einschließlich der
Änderungen, Berichtigungen und Beiblätter
Soweit in der Leistungsbeschreibung auf Technische
Spezifikationen, z. B. nationale Normen, mit denen
Europäische Normen umgesetzt werden, europäische
technische Zulassungen, gemeinsame technische
Spezifikationen, internationale Normen, Bezug genommen
wird, werden auch ohne den ausdrücklichen Zusatz:
"oder gleichwertig", immer gleichwertige Technische
Spezifikationen in Bezug genommen.

DIN 18920
Vegetationstechnik im Landschaftsbau - Schutz von
Bäumen, Pflanzenbeständen und Vegetationsflächen bei
Baumaßnahmen

DIN EN 12352
Anlagen zur Verkehrssteuerung; Warn- und
Sicherheitsleuchten

DIN EN 60439-5; VDE 0660-503
Niederspannung-Schaltgerätekombinationen - Teil 5:
Besondere Anforderungen für Schaltgerätekombinationen
in Energieverteilungsnetzen

Technische Baubestimmungen; Baustelleneinrichtungen;
Sicherheitsregeln für die Einrichtung und den Betrieb
auf Baustellen (BaustelleneinrVV HA)

Richtlinien für die Sicherung von Arbeitsstellen an
Straßen (RSA)

2. Angaben zu Stoffen und Bauteilen

Baustromverteiler müssen mindestens der Schutzart IP
43, die ggf. dazu gehörenden Messeinrichtungen IP 54
Entsprechen.

3. Angaben zur Ausführung

3.1. Allgemeines
Baustelleneinrichtung auf Grasnarbe oder Humus ist
nicht gestattet. Die Kronen- und Wurzelbereiche von
Bäumen sind freizuhalten. Das gilt auch für
Materiallagerungen.

Vorhandene Grenzsteine und Vermessungsmarkierungen
sind mit Beginn der Arbeiten im Zuge der
Baustelleneinrichtung bis zum Räumen der
Baustelleneinrichtung zu sichern.

Vor Beginn der Arbeiten hat sich der Auftragnehmer
über den Verlauf von Leitungen, Kabel usw. (unter- und
überirdisch) zu informieren. Notwendige Umlegungen
sind rechtzeitig vom Auftragnehmer zu beantragen.
Baustellen- und endgültige Anschlüsse müssen
grundsätzlich zugänglich bleiben und geschützt werden.
Im Zweifel ist vom Auftragnehmer an den Auftraggeber
ein Hinweis zu geben, erforderlichenfalls ist eine
Festlegung zu treffen.

Werden durch die Baustelleneinrichtung Rechte Dritter
- insbesondere von Nachbarn - für die Dauer der
Bauarbeiten oder vorübergehend und kurzfristig
beeinträchtigt, ist der Bauherr oder die Bauleitung
unverzüglich zu informieren. Das gilt auch im Zweifel
über das Vorliegen von Rechten oder bei zu vermutenden
Beeinträchtigungen bzw. bei Beschädigung vorhandener
Bauwerke oder Bauteile.

Der Auftragnehmer ist verpflichtet, die erforderlichen
Maßnahmen zum Schutz vor Winterschäden zu treffen.
Dazu gehört auch die ggf. erforderliche Kontrolle der
Baustelle, insbesondere der Schutz der
Messeinrichtungen unabhängig von deren
Rechtsträgerschaft.

Beim Abbau der Baustelleneinrichtung ist zu beachten:
Werden öffentliche Flächen über das vorgesehene Maß
hinaus (zeitlich oder räumlich) auf Veranlassung des
Auftragnehmers in Anspruch genommen, hat dieser die
entsprechende Abstimmung mit den Behörden vorzunehmen
(z.B. Sondernutzungserlaubnis nach StVO) und die
erhöhten Gebühren zu tragen

3.2. Verkehrssicherung
Ist der Auftragnehmer mit der Verkehrssicherung der
Baustelle beauftragt, so gehört dazu auch die laufende
Kontrolle der Sicherungseinrichtungen. Die zeitlichen
Abstände der Kontrollen richten sich nach den
örtlichen Gegebenheiten.

4. Angaben zur Abrechnung
In den Preis einzurechnen sind die Gebühren im
Zusammenhang mit der beschriebenen
Baustelleneinrichtung, soweit sie nicht vom
Auftragnehmer zu tragen sind.
Wasserhaltungsarbeiten

1. Mitgeltende Normen und Regeln

1.1. Allgemeines
Es gelten jeweils die Normen und Regeln in der zum
Vertragsschluss gültigen Fassung einschließlich der
Änderungen, Berichtigungen und Beiblätter

Soweit in der Leistungsbeschreibung auf Technische
Spezifikationen, z. B. nationale Normen, mit denen
Europäische Normen umgesetzt werden, europäische
technische Zulassungen, gemeinsame technische
Spezifikationen, internationale Normen, Bezug genommen
wird, werden auch ohne den ausdrücklichen Zusatz:
"oder gleichwertig", immer gleichwertige Technische
Spezifikationen in Bezug genommen.

DIN 18920
Vegetationstechnik im Landschaftsbau - Schutz von
Bäumen, Pflanzenbeständen und Vegetationsflächen bei
Baumaßnahmen

Die betreffenden kommunalen Entwässerungs-/
Abwassersatzungen sind zu beachten.

2. Angaben zur Ausführung

2.1. Allgemeines
Die nach ATV DIN 18299 Abschnitt 4.1.11 durch den
Auftragnehmer zu beseitigenden Verunreinigungen
beziehen sich auch auf die Verunreinigung der
öffentlichen Verkehrswege durch Fahrzeuge und
Maschinen des Auftragnehmers oder seiner
Subunternehmer. Solche Verunreinigungen sind durch
geeignete Maßnahmen möglichst zu vermeiden. Trotzdem
auftretende Verunreinigungen sind so rechtzeitig zu
beseitigen, dass durch sie keine Gefährdung des
öffentlichen Verkehrs entstehen kann.

Vor Beginn der Wasserhaltung ist der Zustand der von
der Wasserhaltung betroffenen Baulichkeiten und
anderer Anlagen gemäß § 3 Nr. 4 VOB/B bei einer
gemeinsamen Begehung durch Auftraggeber und
Auftragnehmer festzustellen und zu dokumentieren

Der Auftragnehmer holt vor Beginn der Arbeiten die
erforderlichen behördlichen Genehmigungen ein. Die
damit verbundenen Gebühren und sonstigen Kosten sind
in die Angebotspreise einzurechnen.
Festmontierte Pumpen sind mit Schwimmschaltern zu
versehen.

Alle zum Einsatz kommenden Pumpen für geschlossene
Wasserhaltung müssen mit automatisch arbeitenden
Betriebsstundenzählern versehen sein, deren
regelmäßige Überwachung zu gewährleisten ist. Über die
Kontrollen ist ein Bautagebuch zu führen welches dem
Auftraggeber zur Unterschrift vorzulegen ist

Die Menge des geförderten Wassers ist über
Wassermessvorrichtungen zu erfassen. Diese sind
regelmäßig zu überprüfen. Über die Kontrollen ist ein
Bautagebuch zu führen welches dem Auftraggeber zur
Unterschrift vorzulegen ist.

Der Auftragnehmer hat durch entsprechende
Einrichtungen dafür Sorge zu tragen, dass die
Energieversorgung der Pumpen von unbefugten Dritten
nicht unterbrochen werden kann.

Wasserhaltung - muss eine Reserveanlage installiert
sein. Der Auftragnehmer hat bei Stromausfall
kurzfristig ein Notstromaggregat für den Pumpenbetrieb
bereit zu stellen.

2.2. Verkehrssicherung
Ist der Auftragnehmer mit der Verkehrssicherung der
Baustelle beauftragt, so gehört dazu auch die laufende
Kontrolle der Sicherungseinrichtungen. Die zeitlichen
Abstände der Kontrollen richten sich nach den
örtlichen Gegebenheiten.

Erdarbeiten

1. Mitgeltende Normen und Regeln

1.1. Allgemeines
Es gelten jeweils die Normen und Regeln in der zum
Vertragsschluss gültigen Fassung einschließlich der
Änderungen, Berichtigungen und Beiblätter
Soweit in der Leistungsbeschreibung auf Technische
Spezifikationen, z. B. nationale Normen, mit denen
Europäische Normen umgesetzt werden, europäische
technische Zulassungen, gemeinsame technische
Spezifikationen, internationale Normen, Bezug genommen
wird, werden auch ohne den ausdrücklichen Zusatz:
"oder gleichwertig", immer gleichwertige Technische
Spezifikationen in Bezug genommen.

DIN 4094
Normenreihe: Baugrund  Felduntersuchungen

DIN 18127
Baugrund - Untersuchung von Bodenproben -
Proctorversuch

DIN 18915
Vegetationstechnik im Landschaftsbau - Bodenarbeiten
DIN EN ISO 22476-2
Geotechnische Erkundung und Untersuchung -
Felduntersuchungen - Teil 2: Rammsondierungen

DVGW GW 315
Hinweise für Maßnahmen zum Schutz von
Versorgungsanlagen bei Bauarbeiten
Herausgeber: Deutsche Vereinigung des Gas- und
Wasserfaches e.V.

FGSV 516
Merkblatt für die Verdichtung des Untergrundes und
Unterbaues im Straßenbau
Herausgeber: Forschungsgesellschaft für Straßen- und
Verkehrswesen

FGSV 526
Merkblatt über den Einfluss der Hinterfüllung auf
Bauwerke
Herausgeber: Forschungsgesellschaft für Straßen- und
Verkehrswesen

FGSV 535
M Geok E - Merkblatt über die Anwendung von
Geokunststoffen im Erdbau des Straßenbaues mit den
Checklisten für die Anwendung von Geokunststoffen im
Erdbau des Straßenbaues (C Geok E)
Herausgeber: Forschungsgesellschaft für Straßen- und
Verkehrswesen

FGSV 551
Merkblatt für Bodenverfestigungen und
Bodenverbesserungen mit Bindemitteln
Herausgeber: Forschungsgesellschaft für Straßen- und
Verkehrswesen

RAL-RG 501/4
Aufbereitung zur Wiederverwendung bindiger, nicht
kontaminierter Böden  Gütesicherung

ZTV-E in der jeweils gültigen Fassung
Zusätzliche Technische Vertragsbedingungen und
Richtlinien für Erdarbeiten im Straßenbau

2. Angaben zu Stoffen und Bauteilen
Das auf der Baustelle anfallende und nicht zum
Verfüllen benötigte Aushubmaterial ist vom
Auftragnehmer auf eine Deponie seiner Wahl
abzutransportieren, sofern im Leistungsverzeichnis
nichts anderes angegeben ist.

Wird vom Auftraggeber eine Kippe als Zwischenlager
oder Deponie vorgegeben, so ist das für die
Angebotsabgabe verbindlich. Im Zuge der Bauausführung
kann etwas anderes vereinbart werden.

Falls das Leistungsverzeichnis keine Festlegung
enthält, ist über wieder verwertbares Aushubmaterial
(z.B. Humus, Kies, Sand, Lehm, Natursteinmaterial) vor
der Verfügung eine Vereinbarung zu treffen.

3. Angaben zur Ausführung

3.1. Allgemeines
homogenen bindigen Böden sind zur Vermeidung von
Auflockerung glatte Baggerschaufeln zu verwenden.

Hat der Auftragnehmer die Lockerung des Bodens im
Bereich der Gründungssohle zu vertreten, besteht für
ihn kein Anspruch auf Vergütung für das
Wiederherstellen der ursprünglichen Lagerungsdichte.

Bei feuchten bindigen Böden darf das Planum nicht
nachträglich verdichtet werden, um ein Aufweichen zu
vermeiden.

Bei Straßenaufbrüchen sind die Ränder gebundener
Schichten vor Beginn der Erdarbeiten geradlinig zu
beschneiden. Der Aufbruch hat so zu erfolgen, dass der
nach Abzug einer eventuellen Böschung verbleibende
Rand unterhalb der Tragschicht noch ca. 20 cm breit
ist. Wird die Fahrbahndecke unterspült, ist
nachträglich entsprechend zu verfahren. Die
Tragschicht ist vor dem Schließen der Deckschicht
fachgerecht in vergleichbarer Qualität wieder
herzustellen. Ein Verfüllen mit Kies genügt diesem
Anspruch nicht

Entwässerungsmaßnahmen, zu denen der Auftragnehmer
gemäß ATV DIN 18300 oder Vertrag verpflichtet ist,
sind so auszuführen, dass der Baugrund und der zum
Einbau bestimmte Boden nicht unzulässig durchfeuchtet
wird. Werden die notwendigen zwischenzeitlichen
Entwässerungsmaßnahmen unterlassen oder unsachgemäß
ausgeführt oder werden die planmäßig herzustellenden
Entwässerungsanlagen nicht rechtzeitig hergestellt,
darf dadurch unbrauchbar gewordener Boden nicht
verwendet werden und ist ggf. auszutauschen.

Bei Erdarbeiten in unmittelbarer Nähe von Bauwerken,
Grenzbebauungen, Leitungen, Kabeln, Dränagen und
Kanälen ist die Bauleitung sofort zu verständigen,
wenn andere Verhältnisse angetroffen werden, als aus
den Bestandsplänen zu ersehen ist. Von dieser
Forderung wird auch nicht abgesehen, wenn die
Situation vom Statik-Büro alternativ vorgesehen oder
in Augenschein genommen worden ist.
Werden vorhandene Leitungen beschädigt, hat der
Auftragnehmer sofort das zuständige
Versorgungsunternehmen sowie die Bauleitung des
Auftraggebers zu verständigen.
Bei Erdbauwerken und Hinterfüllungen ist darauf zu
achten, dass der für den vorgesehenen Verwendungszweck
geeignete Boden oder Fels eingebaut wird. Bestehen
berechtigte Zweifel an der Verdichtungsfähigkeit von
durch den Auftraggeber vorgegebenem Material, ist der

Auftraggeber oder dessen Bauleiter zu informieren.
. Kies- und Sandmaterial, das beim Aushub der
Rohrleitungsgräben gewonnen wird und sich zur Auf- und
Hinterfüllung der Rohrleitungen eignet, ist seitlich
zur Wiederverwendung zu lagern.

Das Verdichten der Rohrleitungsauffüllungen und
Hinterfüllungen durch Einschlämmen ist grundsätzlich
nicht zulässig.

Der Auftragnehmer ist verpflichtet, vor Verfüllung von
Bauwerken zu prüfen, ob der zu verfüllende Raum frei
von Bauschutt, Müll u. dgl. ist. Trifft das nicht zu,
ist der Auftraggeber unverzüglich zu verständigen.

Vor dem Wiedereinbau bauseitig gewonnenen Materials
bzw. vor dem Verfüllen oder Überschütten mit vom
Auftragnehmer beschafftem Material ist die Zustimmung
des Auftraggebers bezüglich dessen Verwendbarkeit
einzuholen. Nr. 3.11.2 DIN 18300 wird insoweit
eingeschränkt

3.3. Rohrgrabenverfüllung
Für Rohrleitungen ist ohne besondere Vergütung die
Oberfläche der Sohle von Abtrag und Auffüllung mit
folgenden max. zulässigen Abmaßen herzustellen:
Rohplanum +/- 5,0 cm, Feinplanum +/- 2,5 cm. Unter den
Rohrleitungen ist das Feinplanum so genau
herzustellen, dass das geforderte Gefälle der
Leitungen erreicht wird.
Rohrendungen sind während der Bauzeit gegen das
Eindringen von Erde und Fremdkörpern zu sichern

3.4. Verkehrssicherung
Verkehrsbeschränkungen, die nur während der
Arbeitszeit notwendig sind, müssen in der übrigen Zeit
aufgehoben werden (Beseitigen oder Ungültigmachen von
Verkehrszeichen)

Vor dem rechtzeitigen Aufstellen von Beschilderungen
für Halteverbote sind aus Beweisgründen die
Kennzeichen der im Bereich parkenden Fahrzeuge zu
protokollieren.

Aufgrabungen, Baugruben und Gräben im Bereich von
Flächen des Fahrzeugverkehrs sind in ausreichendem
Abstand zu sichern.

Rot-weiße Warnbänder (Flatterbänder) dürfen nur als
zusätzliche optische Sicherung und nur außerhalb von
Fahrbahnen im öffentlichen Raum angebracht werden.

Behelfsmäßige Überfahrten in Grundstücke müssen
rutschsicher sein und die zu erwartenden
Horizontalkräfte aufnehmen können.

Behelfsmäßige Fußgängerbrücken dürfen keine Stolper
oder
Absturzgefährdungen aufweisen. Sie müssen auch
für Behinderte und Rollstuhlfahrer nutzbar sein. Sie
sind bei Aufgrabungen vor Hauseingängen, bei Querungen
von Fußwegen sowie an absturzgefährdeten Stellen zu
errichten.

Ist der Auftragnehmer mit der Verkehrssicherung der
Baustelle beauftragt, so gehört dazu auch die laufende
Kontrolle der Sicherungseinrichtungen. Die zeitlichen
Abstände der Kontrollen richten sich nach den
örtlichen Gegebenheiten.

4. Angaben zur Abrechnung
Bei einer Abrechnung nach örtlichem Aufmaß werden nur
die technisch erforderlichen und technologisch
möglichen Maße maximal anerkannt. Mehrleistungen
einschließlich der Folgeleistungen gehen zu Lasten des
schuldhaft handelnden Verursachers.
Der Mengenermittlung für Aushub, Einbau und
Verdichtung liegen feste Massen (Volumen nach
gewachsenem oder fertig verdichtetem Boden) zu Grunde,
sofern im Leistungsverzeichnis nichts anderes
beschrieben ist.

Im Leistungsverzeichnis aufgeführte Handschachtung
wird nur für solche Leistungen vergütet, bei denen aus
objektiven Gründen kein Bagger (auch kein Kleinbagger)
eingesetzt werden kann (Engstellen,
Leitungskreuzungen, Suchschachtung, Querschläge u.ä.).

Durch Verschulden des Auftragnehmers zu viel
abgefahrene oder ausgehobene Aushubmassen sind durch
gleichwertige Massen zu ersetzen; eine Vergütung dafür
erfolgt nicht.

Werden verschiedene Bodenklassen in einer
Leistungsposition ohne Angabe der Mengenverhältnisse
der Bodenklassen zueinander ausgeschrieben, kann bei
Angebotsabgabe ein der Kalkulation zugrunde liegendes
Verhältnis bekannt gegeben werden.

Durch unsachgemäßen Verbau, unzureichende Böschungen
oder durch Witterungseinflüsse, mit denen im
Allgemeinen zu rechnen ist, entstandene Mehrarbeiten
werden nicht vergütet.

Entwässerungskanalarbeiten

1. Mitgeltende Normen und Regeln

1.1. Allgemeines
Es gelten jeweils die Normen und Regeln in der zum
Vertragsschluss gültigen Fassung einschließlich der
Änderungen, Berichtigungen und Beiblätter

Soweit in der Leistungsbeschreibung auf Technische
Spezifikationen, z. B. nationale Normen, mit denen
Europäische Normen umgesetzt werden, europäische
technische Zulassungen, gemeinsame technische
Spezifikationen, internationale Normen, Bezug genommen
wird, werden auch ohne den ausdrücklichen Zusatz:
"oder gleichwertig", immer gleichwertige Technische
Spezifikationen in Bezug genommen.

DIN 1986-100
Entwässerungsanlagen für Gebäude und Grundstücke -
Teil 100: Zusätzliche Bestimmungen zu DIN EN 752 und
DIN EN 12056

DIN 4045
Abwassertechnik - Grundbegriffe DIN 18920
Vegetationstechnik im Landschaftsbau - Schutz von
Bäumen, Pflanzenbeständen und Vegetationsflächen bei
Baumaßnahmen

Einbau und Prüfung von Abwasserleitungen und -kanälen
Herausgeber: Deutsche Vereinigung für
Wasserwirtschaft, Abwasser und Abfall (DWA)

ATV-DVWK-M 143
Merkblattreihe: Sanierung von Entwässerungssystemen
außerhalb von Gebäuden
Herausgeber: Deutsche Vereinigung für
Wasserwirtschaft, Abwasser und Abfall (DWA)

ATV-DVWK-A 157
Bauwerke der Kanalisation
Herausgeber: Deutsche Vereinigung für
Wasserwirtschaft, Abwasser und Abfall (DWA)

RAL-GZ 961
Herstellung und Instandhaltung von Abwasserleitungen
und -kanälen - Gütesicherung Kanalbau

2. Angaben zur Ausführung

2.1. Allgemeines
Die nach ATV DIN 18299 Abschnitt 4.1.11 durch den
Auftragnehmer zu beseitigenden Verunreinigungen
beziehen sich auch auf die Verunreinigung der
öffentlichen Verkehrswege durch Fahrzeuge und
Maschinen des Auftragnehmers oder seiner
Subunternehmer. Solche Verunreinigungen sind durch
geeignete Maßnahmen möglichst zu vermeiden. Trotzdem
auftretende Verunreinigungen sind so rechtzeitig zu
beseitigen, dass durch sie keine Gefährdung des
öffentlichen Verkehrs entstehen kann.

Bereits vorhandene Absteckungen, Grenzsteine,
Festpunkte, Höhenmarken und dergleichen sind vor
Arbeitsbeginn vom Auftragnehmer zu sichern.

Das nach Abschnitt 8.5.2 DIN EN 1610 für
Verlegekorrekturen unzulässige "örtliche Herummurksen"
ist nicht nur für die in der Norm genannten Arbeiten,
sondern grundsätzlich unzulässig.

2.2. Rohrverlegearbeiten
Nach dem Herstellen der Grund- und Kanalleitungen hat,
soweit die örtlichen Vorschriften es bestimmen, eine
Abnahme durch die zuständige Behörde zu erfolgen.
Diese Abnahme ist vom Auftragnehmer rechtzeitig zu
beantragen.

Rohrdurchgänge durch Fundamente und Wände sind äußerst
sorgfältig auszuführen; soweit möglich und
erforderlich, hat dies mit Spezial-Dichtmanschetten zu
erfolgen.

Zur späteren Verbindung vorgesehene Rohrenden und
-anschlüsse sind wasserdicht zu verschließen,
einzumessen und an der Grabenoberfläche zu markieren.
Für Rohrleitungen ist ohne besondere Vergütung die
Oberfläche der Sohle von Abtrag und Auffüllung mit
folgenden max. zulässigen Abmaßen herzustellen:
Rohplanum +/- 5,0 cm, Feinplanum +/- 2,5 cm. Unter den
Rohrleitungen ist das Feinplanum so genau
herzustellen, dass das geforderte Gefälle der
Leitungen erreicht wird.

Rohrendungen sind während der gesamten Bauzeit gegen
das Eindringen von Erde und Fremdkörpern zu sichern

2.3. Verkehrssicherung
Verkehrsbeschränkungen, die nur während der
Arbeitszeit notwendig sind, müssen in der übrigen Zeit
aufgehoben werden (Beseitigen oder Ungültigmachen von
Verkehrszeichen)

Vor dem rechtzeitigen Aufstellen von Beschilderungen
für Halteverbote sind aus Beweisgründen die
Kennzeichen der im Bereich parkenden Fahrzeuge zu
protokollieren.

Aufgrabungen, Baugruben und Gräben im Bereich von
Flächen des Fahrzeugverkehrs sind in ausreichendem
Abstand zu sichern.

Rot-weiße Warnbänder (Flatterbänder) dürfen nur als
zusätzliche optische Sicherung und nur außerhalb von
Fahrbahnen im öffentlichen Raum angebracht werden.

Behelfsmäßige Überfahrten in Grundstücke müssen
rutschsicher sein und die zu erwartenden
Horizontalkräfte aufnehmen können.

Behelfsmäßige Fußgängerbrücken dürfen keine Stolperoder
Absturzgefährdungen aufweisen. Sie müssen auch für
Behinderte und Rollstuhlfahrer nutzbar sein. Sie sind
bei Aufgrabungen vor Hauseingängen, bei Querungen von
Fußwegen sowie an absturzgefährdeten Stellen zu
errichten.

Ist der Auftragnehmer mit der Verkehrssicherung der
Baustelle beauftragt, so gehört dazu auch die laufende
Kontrolle der Sicherungseinrichtungen. Die zeitlichen
Abstände der Kontrollen richten sich nach den örtlichen
Gegebenheiten.

3. Angaben zur Abrechnung
Die Wasserhaltung gemäß Abschnitt 6.5 DIN EN 1610
zählt zu den Besonderen Leistungen, ausgenommen
Leistungen nach Abschnitt 4.1.10 DIN 18299 Straßen,
Wege, Plätze

1. Mitgeltende Normen und Regeln

1.1. Allgemeines
Es gelten jeweils die Normen und Regeln in der zum
Vertragsschluss gültigen Fassung einschließlich der
Änderungen, Berichtigungen und Beiblätter Soweit in der
Leistungsbeschreibung auf Technische Spezifikationen,
z. B. nationale Normen, mit denen Europäische Normen
umgesetzt werden, europäische technische Zulassungen,
gemeinsame technische Spezifikationen, internationale
Normen, Bezug genommen wird, werden auch ohne den
ausdrücklichen Zusatz:
"oder gleichwertig", immer gleichwertige Technische
Spezifikationen in Bezug genommen.

DIN 1045-1
Tragwerke aus Beton, Stahlbeton und Spannbeton - Teil

1: Bemessung und Konstruktion
DIN 1045-3 Tragwerke aus Beton, Stahlbeton und
Spannbeton - Teil

3: Bauausführung
DIN 1045-4 Tragwerke aus Beton, Stahlbeton und
Spannbeton - Teil

4: Ergänzende Regeln für die Herstellung und die
Konformität von Fertigteilen

Pflastersteine aus Beton - Anforderungen und
Prüfverfahren
DIN EN 1340 Bordsteine aus Beton - Anforderungen und
Prüfverfahren
DIN EN 13285 Ungebundene Gemische  Anforderungen
FGSV 516 Merkblatt für die Verdichtung des Untergrundes
und
Unterbaues im Straßenbau
Herausgeber: Forschungsgesellschaft für Straßen- und
Verkehrswesen
ZTV-E-Stb in der jeweils gültigen Fassung
Zusätzliche Technische Vertragsbedingungen und
Richtlinien für Erdarbeiten im Straßenbau

TL BuB E-StB in der jeweils gültigen Fassung
Technische Lieferbedingungen für Böden und Baustoffe
im Erdbau des Straßenbaus
ZTV SA in der jeweils gültigen Fassung
Zusätzliche Technische Vertragsbedingungen und
Richtlinien für Sicherungsarbeiten an Arbeitsstellen
an Straßen
2. Angaben zur Ausführung

2.1. Allgemeines
Die nach ATV DIN 18299 Abschnitt 4.1.11 durch den
Auftragnehmer zu beseitigenden Verunreinigungen
beziehen sich auch auf die Verunreinigung der
öffentlichen Verkehrswege durch Fahrzeuge und
Maschinen des Auftragnehmers oder seiner
Subunternehmer. Solche Verunreinigungen sind durch
geeignete Maßnahmen möglichst zu vermeiden. Trotzdem
auftretende Verunreinigungen sind so rechtzeitig zu
beseitigen, dass durch sie keine Gefährdung des
öffentlichen Verkehrs entstehen kann.

Weil die Lage vorhandener Leitungen, Kabel, Dräne,
Kanäle, Vermarkungen, Hindernisse und sonstiger
Hindernisse vor der Ausführung der Arbeiten nicht
angegebene werden kann, hat der Auftragnehmer das
Vorhandensein und die Lage entsprechend Abschnitt 3
der ATV zu erkunden.

Bereits vorhandene Absteckungen, Grenzsteine,
Festpunkte, Höhenmarken und dergleichen sind vor
Arbeitsbeginn vom Auftragnehmer zu sichern.
Die Ränder der einzelnen Schichten sind abzuböschen,
falls keine Randeinfassung oder Schalung vorgesehen
ist.

Anschlüsse an bestehende Bauteile, z.B. Schächte, sind
ohne Absätze auszuführen. Bei Bedarf ist mit der
Bauleitung zu klären, ob die Schichtdicke oder die
vorhandene bauliche Anlage anzupassen ist.

2.2. Verkehrssicherung
Verkehrsbeschränkungen, die nur während der
Arbeitszeit notwendig sind, müssen in der übrigen Zeit
aufgehoben werden (Beseitigen oder Ungültigmachen von
Verkehrszeichen)

Vor dem rechtzeitigen Aufstellen von Beschilderungen
für Halteverbote sind aus Beweisgründen die
Kennzeichen der im Bereich parkenden Fahrzeuge zu
protokollieren.

Aufgrabungen, Baugruben und Gräben im Bereich von
Flächen des Fahrzeugverkehrs sind in ausreichendem
Abstand zu sichern.

Ist der Auftragnehmer mit der Verkehrssicherung der
Baustelle beauftragt, so gehört dazu auch die laufende
Kontrolle der Sicherungseinrichtungen. Die zeitlichen
Abstände der Kontrollen richten sich nach den örtlichen
Gegebenheiten

Die Verkehrssicherungspflicht obliegt dem
Auftragnehmer während der Dauer der Erfüllung seines
Auftrages. Sie umfasst den unmittelbaren
Arbeitsbereich sowie die Ausschilderung - auch von
Umleitungen - nach Abstimmung mit den zuständigen
Behörden.

Der Auftragnehmer hat einen Verantwortlichen für die
Verkehrssicherung mit Angabe der Eignung und
Qualifikation zu benennen.

Es sind maximal drei Schilder oder zwei
Vorschriftszeichen an einem Pfosten zulässig.

Verkehrs- und Streckenverbote sollen möglichst nur in
Kombination mit Gefahrenzeichen aufgestellt werden,
damit das Aufstellen von Zeichen zur Beendigung des
Streckenverbotes (Zeichen 278 bis 282 StVO) vermieden
werden kann.

Freistehende oder nicht gesicherte Batterien für
Warnleuchten sind nicht zulässig.
Transportable Lichtsignalanlagen müssen die gleiche
verkehrstechnische Sicherheit wie stationäre Anlagen
aufweisen.

3. Angaben zur Abrechnung
Bei einer Abrechnung nach örtlichem Aufmaß werden nur
die technisch erforderlichen und technologisch
möglichen Maße maximal anerkannt. Mehrleistungen
einschließlich der Folgeleistungen gehen zu Lasten des
schuldhaft handelnden Verursachers.

ACHTUNG!

Die Hinweistexte gelten, auch ohne besondere
Erwähnung, für alle gleichlautenden Titel und
Positionen des
gesamten Leistungsverzeichnisses.

Der BGH hat in seinem am 09.07.2004 veröffentlichten
Beschluss vom 18.05.04 den vergaberechtlich zwingenden
Ausschluss bei Mischkalkulationen entschieden.
"Angebote, bei denen der Bieter die Einheitspreise
einzelner Leistungspositionen in "Mischkalkulation"
auf andere Leistungspositionen umlegt, sind
grundsätzlich von der Wertung nach § 25 Nr. 1 Abs. 1 b
VOB/A auszuschließen."

### Titel 01 Baustelleneinrichtung und Sonstiges

#### Bereich 01.01 Baustelleneinrichtung

**01.01.10 Baustelle einrichten u. komplett vorhalten**
Baustelle einrichten u. komplett vorhalten
Geräte, Werkzeuge und sonstige Betriebsmittel, die zur
vertragsmäßigen Durchführung der Bauleistung
erforderlich sind, auf die Baustelle bringen,
bereitstellen und, soweit der Geräteeinsatz nicht
gesondert berechnet wird, betriebsfertig aufstellen
einschl. der dafür notwendigen Arbeiten.
Die erforderlichen festen Anlagen herstellen. Baubüros,
Unterkünfte, Werkstätten, Lagerschuppen und dgl. soweit
erforderlich antransportieren, aufbauen und einrichten.
Strom-, Wasser-, Fernsprechanschluss sowie
Entsorgungseinrichtungen und dgl. für die Baustelle,
soweit erforderlich herstellen.
Bei Bedarf Zufahrtswege zur Baustelle sowie Lagerplätze
sonstige Platzbefestigungen und Wege im
Baustellenbereich anlegen einschl. Behelfszufahrten und
Übergänge für Grundstücke im Baubereich.
Flächen eigenständig beschaffen.
Kosten für Vorhalten, Unterhalten und Betreiben der
Geräte, Anlagen und Einrichtungen einschl. Mieten,
Pacht, Gebühren und dgl. werden mit dieser Pauschale
vergütet.
Öffentliche Straßen sind vom Schmutz sauber zu halten.
Bei Staubbelästigungen sind Befeuchtungen der
betreffenden Stellen vorzusehen.
Soweit nicht für bestimmte Leistungen (z.B.
Bedarfsleistungen) für das Einrichten der Baustelle
gesonderte Positionen im Leistungsverzeichnis enthalten
sind, gilt die Pauschale für alle Leistungen dieses
Leistungsverzeichnisses.
Baustelleneinrichtung über die gesamte Bauzeit
vorhalten.
Menge: 1,000 Psch

**01.01.20 Baustelle räumen**
Baustelle räumen
Baustelle von allen Geräten, Anlagen, Einrichtungen und
dgl. räumen.
Benutzte Flächen und Wege entsprechend dem
ursprünglichen Zustand ordnungsgemäß herrichten.
Verunreinigungen beseitigen.
Nach Räumung der Baustelle hat der AN Bescheinigungen
der privaten bzw. öffentlichen Grundstückseigentümer
vorzulegen, die den AN von Forderungen jeglicher Art
entlasten.
Soweit nicht für bestimmte Leistungen (z. B.
Bedarfsleistungen) für das Räumen der Baustelle
gesonderte Positionen im Leistungsverzeichnis enthalten
sind, gilt die Pauschale für alle Leistungen dieses
Leistungsverzeichnisses.
Menge: 1,000 Psch

**01.01.30 Schutzzaun, versetzbar**
Schutzzaun, versetzbar
Schutzzaun auf unbefestigtem Untergrund, jedoch ohne
Befestigung im Untergrund,
Einzelelemente mit verzinktem Stahlrohrrahmen und
Vergitterung, mit Standfüßen,
Zaunoberkante über OF-Gelände mind. 1,75 m,
antransportieren, aufstellen, abbauen und wieder
abtransportieren.
Das mehrmalige Umsetzen entsprechend dem Baufortschritt
ist einzukalkulieren
Menge: 20,000 m

**01.01.40 Mehrkosten infolge Arbeitsunterbrechung**
Mehrkosten infolge Arbeitsunterbrechung
Mehrkosten infolge Arbeitsunterbrechung:
Mehrkosten für das Vorhalten der notwendigen Geräte,
Maschinen, Transportmitteln, Werkzeuge, Absperrungen
und Beleuchtung, die infolge Arbeitsunterbrechung über
eine Woche die durch Nichtverschulden des AN
entstanden sind. Arbeitsunterbrechungen in Abstimmung
mit dem AG und der örtlichen Bauüberwachung
einschließlich schriftlicher Bestätigung.
Abgerechnet wird nach Werktagen.
z.B. Fund von Bodendenkmalen, Umverlegung von Medien
o. ä. Bauunterbrechungen bis zu einer Woche sind in die
Einheitspreise einzurechnen.
Menge: 5,000 d

#### Bereich 01.02 Verkehrssicherung

**01.02.10 Verkehrssicherung der Baustelle**
Verkehrssicherung der Baustelle
Verkehrssicherungseinrichtungen entlang der Baustelle
nach den Vorschriften der StVO und in Abstimmung mit
den zuständigen Behörden mit den erforderlichen
Verkehrs- und Hinweiszeichen, Schutz- und
Sicherheitseinrichtungen aufbauen, betreiben,
vorhalten, umsetzen und abbauen, einschließlich aller
Maßnahmen zur Gewährleistung und Regelung des
Anliegerverkehrs während der Baudurchführung.
einschl. Einholen einer verkehrsrechtlichen Anordnung
beim zuständigen Straßenverkehrsamt.
Der Antrag ist spätestens 10 Arbeitstage vor Beginn der
Verkehrseinschränkung mit der Zustimmung des
Straßenbaulastträgers einzureichen.
In die Position sind alle damit in Verbindung stehenden
Aufwendungen, wie telefonische und örtliche
Abstimmungen mit dem Straßenverkehrsamt, der Stadt
Cottbus und dem AG sowie ggf. Erstellen eines
Beschilderungsplanes anfallende Gebühren etc. sind mit
einzurechnen. Alle erforderlichen Genehmigungen sind
vom AN einzuholen Gebühren der Behörden sind
einzukalkulieren Leistung wird pauschal vergütet.
· Gewährleistung der Zufahrt zum Parkplatz
Menge: 1,000 Psch

**01.02.20 Verkehrsrechtl. Anordnung einholen**
Verkehrsrechtl. Anordnung einholen
Einholen einer verkehrsrechtlichen Anordnung beim
zuständigen Straßenverkehrsamt. Der Antrag ist
spätestens 10 Arbeitstage vor Beginn der
Verkehrseinschränkung mit der Zustimmung des
Straßenbaulastträgers einzureichen.
In die Position sind alle damit in Verbindung
stehenden Aufwendungen, wie telefonische und örtliche
Abstimmungen mit der Bauverwaltung Stadt Drebkau und
dem AG sowie Erstellen eines Beschilderungsplanes und
eines Umleitungsplanes für den Bus- und
Schwerlastverkehr, anfallende Gebühren etc. sind mit
einzurechnen.
Menge: 1,000 Psch

#### Bereich 01.03 Beweissicherung

**01.03.10 Beweissicherungsverfahren, Bietereintrag**
Beweissicherungsverfahren, Bietereintrag
für bestehende Bauwerke, Grundstücke, Einfriedungen,
Anlagen usw. durch ein zugelassenes, anerkanntes
Unternehmen vor Beginn der Bauarbeiten vornehmen.
Je Beweissicherung ist ein Protokoll anzufertigen,
einschließlich Lieferung und Bereitstellung aller
Materialien wie z.B. Foto, Video, Gipsplomben.
Übergabe der Dokumentation an AG. Die Protokolle über
den Zustand bzw. über Schäden an Gebäuden und Bauwerken
sind von allen Beteiligten gegenzuzeichnen.
Vorhandene Risse sind mit Gipsmarken zu versehen und
zu kontrollieren. Nach Abschluss der Baumaßnahme
protokollarische Freistellung durch die Beteiligten
herbeiführen und Gipsmarken entfernen.
Die Leistung ist von einem Bausachverständigen
durchzuführen.
Büro Bausachverständiger:'......................'
Menge: 1,000 Psch

**01.03.20 Beweissicherungsverfahren / Nachschau**
Beweissicherungsverfahren / Nachschau
Beweissicherungsverfahren / Nachschau:
Eine abschließende Nachschau und Kontrollmessung nach
Beendigung der Baumaßnahme ist zusammen mit den
Grundstückspächtern, Grundstückseigentümern und
anderen Betroffenen durchführen.
Über die Begehung ist ein Protokoll der vorgefundenen
Zustände anzufertigen.
Für die Beseitigung aller durch den AN verursachten
Schäden hat der AN im Rahmen seiner Obhutspflicht
aufzukommen.
Menge: 1,000 Psch

**01.03.30 Grenzsteine und amtlichen Festpunkte sichern**
Grenzsteine und amtlichen Festpunkte sichern
Die sich im Baubereich befindenden Grenzsteine,
Polygonpunkte und amtlichen Festpunkte sind nach Wahl
des AN über den gesamten Bauzeitraum zu sichern, so
dass seine Lage und Höhe unverändert bleibt.
Einzurechnen sind ggf. erforderlich werdende
Handschachtung sowie eingesetzte Materialien zur
Sicherung.
Bei nicht zu umgehender Demontage von Grenzsteinen ist
die örtliche Bauleitung zu verständigen.
Menge: 1,000 Stk

#### Bereich 01.04 Allgemeine Abbrucharbeiten

**01.04.10 Mauerwerk abbrechen**
Mauerwerk abbrechen
Bauliche Anlage abbrechen
oberflächlich freigelegt durch Rohrgrabenarbeiten.
Abgerechnet wird das Volumen des abzubrechenden
Materials.
Anlage = Schachtmauern, Stützmauern, Mauern u.ä.
Material = Mauerwerk.
Bauliche Anlage zum Abbruch freilegen und abbrechen.
Baugrube nach Abbruch mit Boden verfüllen und
verdichten. Boden liefern bzw. aus Verdrängungsmassen
der Baustelle gewinnen.
Aufbruchgut laden, von der Baustelle entfernen und der
Weiterverwertung zuführen.
Gebühren einkalkulieren.
Belege über die Entsorgung mit Angaben zu Art und Ort
der Weiterverwertung sind der Bauüberwachung des
Auftraggebers zu übergeben.
Menge: 1,000 m³

**01.04.20 Beton/Stahlbeton abbrechen**
Beton/Stahlbeton abbrechen
Bauliche Anlage abbrechen
oberflächlich freigelegt durch Rohrgrabenarbeiten.
Abgerechnet wird das Volumen des abzubrechenden
Materials.
Material: Abdeckplatte aus Beton und Stahlbeton
sonst wie vorangegangene Position.
Menge: 1,000 m³

#### Bereich 01.05 Vermessung und Bestandsunterlagen

*Hinweis*
Die Vermessungsleistungen sind gemäß den Vorgaben der
LWG
in den beiliegenden "Anforderungen an
Vermessungsleistungen" auszuführen
Detaillierte Angaben zur Symbolik, Beschriftung usw.
werden mit Auftragserteilung übergeben

**01.05.10 Höhenfestpunkt im Baufeld**
Höhenfestpunkt im Baufeld
von einem Vermessungsbüro herstellen lassen und über
die die Bauzeit vorhalten, ständig sichern, vor- und
unterhalten, einschließlich aller Materialien und
Kosten.
Menge: 1,000 Stk

**01.05.20 Bestandsmessung**
Bestandsmessung
Grundlage ist
- die DIN 2425
- die Richtlinie für die Anlage von Straßen (RAS),
Teil 1 und 2, Vermessung,
- die DIN 18702, Zeichen für Vermessungsrisse,
großmaßstäbliche Karten und Pläne,
- die DIN 2425, Planwerke für die
Versorgungswirtschaft, die Wasserwirtschaft und für
Fernleitungen,
- das DVGW-Regelwerk: GW 120 sowie GW 315 und
- die Baufachliche Richtlinie Vermessung (BFR-Verm)
Diese Grundlagen können im Bedarfsfall durch spezielle
Zeichenvorschriften des betreffenden Auftraggebers
ergänzt werden.
Schmutzwasserleitungen und Kanäle mit allen
Schutzrohren, Richtungsänderungen, Formstücken,
Armaturen (Schieber, Be- und Entlüftungsventile,
Hydranten usw.) einschließlich der jeweiligen
Straßenkappen), usw. in der Lage und Höhe einmessen,
unter Berücksichtigung der vorgefundenen Topographie in
diesem Bereich, sowie Einmessung der sich aus der
Bautätigkeit ergebenden Änderungen der Topographie.
Die Trinkwasserleitungen sind mindestens alle 150 m
höhenmäßig einzumessen.
Knotenpunkte und Hausanschlüsse sind ebenfalls
höhenmäßig einzumessen und im Bestandsplan
auszuweisen.

Einzumessen sind ebenfalls alle kreuzenden und parallel
verlaufenden Kabel und Leitungen, ggf. auch die anderer
Rechtsträger, die im Rahmen der Bauausführung
festgestellt werden.

An den Auftraggeber sind sowohl eingenordete
Bestandspläne im Maßstab 1:500 als Papierplot,
als auch digitale Bestandsunterlagen,
georeferenziert in Nord-Süd-Richtung,
auf Windows-PC lesbarem Datenträger (CD, DVD)
als DWG-File und
als PDF-File

mit dem Abschluss der Baumaßnahme zu übergeben.
Aufwendungen aus nachträglich auftretenden Problemen
bei der Übernahme von Daten gehen zu Lasten des
Auftragnehmers.
Lage- und Höhensystem:
- Lagebezug: ETRS 89 (5. Meridianstreifen/UTM)
- Höhenbezug: DHHN 92
mit dem Abschluss der Baumaßnahme zu übergeben.
Aufwendungen aus nachträglich auftretenden Problemen
bei der Übernahme von Daten gehen zu Lasten des
Auftragnehmers.
Lage- und Höhensystem:
- Lagebezug: ETRS 89 (5. Meridianstreifen/UTM)
- Höhenbezug: DHHN 92
Menge: 1,000 Psch

**01.05.30 Dokumentation**
Dokumentation
Dokumentationen sind 2-fach je in einer Mappe
zusammenzustellen.
Mindestinhalt:
Bestandspläne gemäß den Vermessungsrichtlinien der LWG,
(bei HA ohne Projektvermess. Skizze erf.)
- Vorab-Plots und Knotenpunktskizzen
- Bestand, einschl. Maschinenaufstellpläne und
- Gebäuderisse
- Fachunternehmererklärung / Zertifikate
- Bauleitererklärung (Bestätigung, dass das Bauvorhaben
den Regeln der Technik entsprechend ausgeführt wurde.),
- Protokolle der Fremd- und Eigenüberwachung (z. B.
Verdichtungsnachweise für die Baugrubenverfüllung),
- Lieferscheine und Materialzertifikate der eingebauten
Materialien.
- Schweißprotokolle
- Druckprüfprotokolle der Dichtheitsprüfungen
- Entsorgungsnachweise
- Nachweis der Rohrstatik.

Der Auftragnehmer (AN) erstellt von allen Einbindungen
vor deren Verfüllung digitale Fotos als
Fotodokumentation.
Die Unterlagen sind entsprechend den Anforderungen des
AG zu erstellen und 2-fach in Papierform sowie digital
(DVD) zu übergeben.
Menge: 1,000 Psch

#### Bereich 01.06 Stundenlohnarbeiten

*Hinweis*
Hinweis Stundenlohnarbeiten:

Stundenlohnarbeiten sind nur auf ausdrückliche
Anordnung des AG auszuführen.

Stundenlohnarbeiten werden nur für Leistungen
anerkannt, die nicht nach Positionen des LV
abgerechnet werden können.

Die eingesetzen Einheitspreise gelten für Mehr- und
Minderleistungen in beliebiger Höhe.

**01.06.10 Spezialfacharbeiter**
Menge: 2,000 h

**01.06.20 Polier**
Menge: 2,000 h

**01.06.30 Vorarbeiter**
Menge: 2,000 h

**01.06.40 Facharbeiter**
Menge: 2,000 h

**01.06.50 Fachwerker**
Menge: 2,000 h

*Hinweis*
Hinweis Gerätekosten

Für evtl. erforderliche Arbeiten, die nicht im
Leistungsverzeichnis erfasst sind und gegen Nachweis
zur Ausführung kommen, werden wie folgt berechnet:
Stundensatz für das Gerät, einschl. der Vorhaltekosten
(Abschreibung und Verzinsung), die Betriebskosten
(Betriebs- u. Wartungsstoffe, Reparaturkosten), die
Lohnkosten für das Bedienungspersonal.

**01.06.60 Bagger, über 1,00 m3**
Menge: 2,000 h

**01.06.70 LKW ca. 5 t Nutzlast**
Menge: 2,000 h

**01.06.80 Radlader, über 1,00 m3**
Menge: 2,000 h

### Titel 02 Sanierungsarbeiten

#### Bereich 02.01 Oberflächenaufbruch

*Hinweis*
Folgende Hinweise sind zu beachten bzw. in die
Folgende Hinweise sind zu beachten bzw. in die
Einheitspreise einzurechnen.
Die Oberflächenarbeiten setzen sich aus dem Aufbruch
und der Wiederherstellung der Flächen für die
Leitungsgräben und Schachtbaugruben bzw. Kopflöcher
zusammen.

Die Sicherung bzw. der Aus- und Wiedereinbau von
Schieberkappen usw. (Trinkwasser) ist zu
berücksichtigen.

Ungebundene Materialien bestehen aus unfraktionierten
Baustoffgemischen / Zuordnung <= Z2 nach LAGA.

Alle Oberflächenarbeiten sind nach den technischen
Regelwerken und insbesondere der ZTV E-StB, ZTV
SoB-StB, ZTV T-StB, ZTV Pflaster
und der ZTV A-StB auszuführen.

Der ursprüngliche Zustand ist zu dokumentieren; die
Flächen sind nach Beendigung der Nutzung in einen
fachgerechten, dem Ursprung entsprechenden und
sauberen Zustand zu versetzen.

Die angegebenen Schichtdicken sind Richtmaße, der
Oberflächenaufbau ist der vorgefundenen
Befestigungsstärke entsprechend anzupassen.
Die Straßen sind gemäß RStO in der Belastungsklasse
Bk 1,0 HS IV, ES IV / Bk1,0 bis
Bk3,2 // alt Bauklasse IV) wiederherzustellen.
Bei Gehwegen muss auf der Tragschicht ein
Verformungsmodul von mindestens Ev2 = 80 MN/m2 und in
Fahrbahnbereichen müssen mind. Ev2 = 150 MN/m2
erreicht werden.

Weiterhin sind mit dem Bauabnahmeersuchen die
Protokolle der Prüfungen gemäß o. g. Richtlinien dem
AG zu übergeben.

Die Baustelleneinrichtung, Geräte usw. sind in den
Titel "Baustelleneinrichtung" einzurechnen.
Bei der Einheitspreisbildung sind folgende Leistungen
mit einzurechnen:

- Zustimmung für ein Sondergebrauch der öffentlichen
Straßen mind. 14 Tage vor Baubeginn einholen,
- Abnahme durch die Stadt erforderlich.

Abrechnung:
Die Abrechnung der Oberflächenpositionen erfolgt
entsprechend der erforderlichen Mindestbreiten und
-längen.
Aufbruchbreite = z. B. Mindestgrabenbreite (90 cm) +
Verbau (2 x 15 cm) + Rückschnitt (2 x 20 cm) = 1,60 m
Der Arbeitsraum neben Schachtwänden beträgt 0,60 m.
Ist technologisch eine größere Breite erforderlich, so
ist dies in die Einheitspreise einzurechnen.
Werden mehr Flächen in Anspruch genommen, gehen
diese zu Lasten des AN.

**02.01.10 Trag-Decksch. bis 40 cm aufnehmen, Schottergemisch**
Trag-Decksch. bis 40 cm aufnehmen, Schottergemisch

Trag-Deckschicht aufbrechen und aufnehmen aus
Schottergemisch durchsetzt aufbrechen, aufnehmen
und zu Lasten des AN beseitigen.
unfraktioniertes Baustoffgemisch
Baustoff der Verwertung nach Wahl des AN zuführen.
Dicke der Trag-Deckschicht bis 40 cm.
Material Zwischenlagern
Menge: 16,000 m³

#### Bereich 02.02 Vorbereitungs- und Abbrucharbeiten

*Hinweis*
Hinweis Abbrucharbeiten
Hinweis Abbrucharbeiten
Die Abbruchmaterialien sind getrennt nach folgenden
Baustoffen zu entsorgen:
- Betonbruch
- Gusschrott
- Kunstoffe (PE, PVC usw.)
- gebundene und ungebundene Erdbaumaterialien

Allgemeine Anforderungen
Vom Bieter ist die Durchführungsplanung für die
Demontage- und Abbruchleistung zu erarbeiten. Vor
Angebotsabgabe sind die Gegebenheiten vor Ort zu
prüfen.
Anforderungen an Geräte und Hilfseinrichtungen des
Bauunternehmens und Sicherheitsbestimmungen:
- Für die Abbrucharbeiten ist eine erschütterungsarme
Bautechnologie zu wählen,
um den verbleibenden Baukörper zu schonen.
- Der Bieter ist verantwortlich für die Wahl der
Baustelleneinrichtung mit den
notwendigen Abbruch- und Demontagegeräten,
Hilfsgerüsten, Sicherheitseinrichtungen,
Be- und Entlüftungen usw..
- Weiterhin ist er für die Durchsetzung der
einschlägigen Vorschriften, die Sicherheit
des Personals, die Sicherheit benachbarter Anlagen
usw. betreffend,
eigenverantwortlich zuständig.
- Die Abbrucharbeiten sind von fachlich geeigneten
Aufsichtspersonen zu leiten.
Diese müssen die vorschriftsmäßige Durchführung der
Arbeiten gemäß VBG 37
" Bauarbeiten" und ZH 1/514 "Abbrucharbeiten"
gewährleisten.
Auf der Grundlage der Untersuchung des baulichen
Zustandes muss eine schriftliche Demontage- und
Abbruchanweisung auf der Baustelle vorliegen. Sie
muss die Demontage- und Abbruchtechnologie, den Ablauf
der Arbeiten und alle erforderlichen
sicherheitstechnischen Angaben enthalten (§§ 44 (2), 3
(1) ArbstättV i.V.m. § 20 VBG 37 und ZH 1/514).
Abstimmung mit dem Bauherren (Bauleiter)
Nachfolgende für die Sicherheit und für das
Funktionieren der Demontage und des Rückbaues
notwendigen Abstimmungen sind durch den Bauunternehmer
mit
dem Auftraggeber vorzunehmen:
1. Baustelleneinrichtungsplan des Bauunternehmens
2. Maßnahmen zum Brand- und Explosionsschutz
3. Flucht- und Evakuierungsplan (hier nicht zutreffend)
4. Festlegung von Lager- und Demontageflächen
5. Zwischenlagerung und Entsorgung von Abfall- und
Schadstoffen
6. Sicherstellung von Trink- und Löschwasser sowie
elektrischer Strom
7. Sicherstellung der Abschaltung aller Leitungen der
bestehenden Ver- und
Entsorgung des Bauwerkes
8. Handlungen im Bereich benachbarter Bebauung
Außerbetriebnahme und Rückbau der E-Anlage ist nicht
Bestandteil dieses Leistungsverzeichnisses

**02.02.10 Abbruch Ausrüstung im Pumpwerk**
Abbruch Ausrüstung im Pumpwerk
wie folgt:
· 2 Pumpen mit Fuß
· Einstiegsleiter Edelstahl
· Rohrleitungen und Formstücke DN 200 GGG
· Halterungen, Kleineisenteile,Traverse
· Führungsrohre der Pumpen
· Ketten und deren Befestigung
· Wanddurchführungen einschl. Dichtung
· Erschwernisse einkalkulieren.
Das Schachtbauwerk darf nicht beschädigt werden.
Abbruchmaterial getrennt nach Materialart laden, von
der Baustelle entfernen und einer Weiterverwertung
zuführen.
Gebühren einkalkulieren. Belege über die
Weiterverwertung mit Angaben zu Art und Ort sind der
Bauüberwachung des Auftraggebers zu übergeben.
Menge: 1,000 Psch

**02.02.20 Abbruch Ausrüstung im Armaturenschacht**
Abbruch Ausrüstung im Armaturenschacht
wie folgt:
· Armaturen (2xSchieber, 2xKRV)
· Rohrleitungen und Formstücke und Zubehör
· Erschwernisse für Arbeiten im Schacht T ca. 2,0 m
i.L. mit Zugang in den Schacht über die vorh. Öffnung
einkalkulieren.

Das Schachtbauwerk darf nicht beschädigt werden.
Abbruchmaterial getrennt nach Materialart laden, von
der Baustelle entfernen und einer Weiterverwertung
zuführen.
Gebühren einkalkulieren. Belege über die
Weiterverwertung mit Angaben zu Art und Ort sind der
Bauüberwachung des Auftraggebers zu übergeben.
Menge: 1,000 Psch

**02.02.30 Entleeren des Sammelraumes**
Entleeren des Sammelraumes
Abwasser (max. 3 m³) absaugen und fachgerecht
entsorgen.
Gebühren einkalkulieren. Belege über die Entsorgung mit
Angaben zu Art und Ort sind der Bauüberwachung des
Auftraggebers zu übergeben
Menge: 1,000 Psch

**02.02.40 Schlammablagerungen entfernen**
Schlammablagerungen entfernen
nach Rückbau der Einbauten sind die
Schlammablagerungen im Sammelraum
manuell zu entfernen und fachgerecht entsorgen.
Gebühren einkalkulieren. Belege über die Entsorgung mit
Angaben zu Art und Ort sind der Bauüberwachung des
Auftraggebers zu übergeben.
Menge: 1,000 Psch

**02.02.50 Reinigen der Wand- und Bodenflächen**
Reinigen der Wand- und Bodenflächen
im Pumpenraum, mit Wasserreinigung, mit
arbeitsschutztechnischem Vollschutz, Be- und
Entlüftung.
Die Bereitstellung des benötigten Wassers ist
einzukalkulieren.
Verschmutzes Wasser abpumpen und fachgerecht
entsorgen.
Belege über die Entsorgung mit Angaben zu Art und Ort
sind der Bauüberwachung des Auftraggebers zu übergeben.
Menge: 15,000 m²

**02.02.60 Rückbau Betonabdeckplatte DN 2300 APW**
Rückbau Betonabdeckplatte DN 2300
APW
Abbruch der vorhandenen Deckenplatte aus Stahlbeton
ca. DN 2800 mm, h ca. 220 mm einschl.Schachtabdeckung
mit Rahmen Maße ca. 750 x 1370 zweiteilig, BEGU
einschl. der fachgerechte Entsorgung des Altmaterials
Abbruchmaterial getrennt nach Materialart laden, von
der Baustelle entfernen und einer Weiterverwertung
zuführen.
Gebühren einkalkulieren. Belege über die
Weiterverwertung mit Angaben zu Art und Ort sind der
Bauüberwachung des Auftraggebers zu übergeben.
Menge: 1,000 Stk

**02.02.70 Rückbau Betonabdeckplatte DN 2300 Amaturenschacht**
Rückbau Betonabdeckplatte DN 2300
Armaturenschacht
Abbruch der vorhandenen Deckenplatte aus Stahlbeton
ca. DN 2300 mm, h ca. 220 mm einschl.Schachtabdeckung
mit Rahmen Maße ca. 750 x 1370 zweiteilig, BEGU
einschl. der fachgerechte Entsorgung des Altmaterials
Abbruchmaterial getrennt nach Materialart laden, von
der Baustelle entfernen und einer Weiterverwertung
zuführen.
Gebühren einkalkulieren. Belege über die
Weiterverwertung mit Angaben zu Art und Ort sind der
Bauüberwachung des Auftraggebers zu übergeben.
Menge: 1,000 Stk

**02.02.80 Abbruch SWDL Guss DN 200**
Abbruch SWDL Guss DN 200
im Rohgraben/Baugrube, einschließlich Trennschnitte
- Abbruchgut laden, von der Baustelle entfernen und
einer Weiterverwertung zuführen. Gebühren
einkalkulieren.
Belege über die Weiterverwertung mit Angaben zu Art
und Ort sind der Bauüberwachung des Auftraggebers
zu übergeben.
Menge: 20,000 m

**02.02.90 Überpumpbetrieb**
Überpumpbetrieb
Das Überpumpen des Schmutzwassers während den
Sanierungsarbeiten und Ausrüstungen bis zur Wiederinbetriebnahme.
Einschließlich aller Sicherungs- und
Verkehrssicherungsmaßnahmen
(besonders Sicherung des Pump- und
Einleitschachtes (Molchschleuse)
Der Antransport, Aufbau, das Warten, Vorhalten,
Überwachen und Betreiben der gesamten Anlage
(Pumpen, Rohrleitungen, Formstücke, Armaturen)
einschließlich
eines Notstromaggregates und der
Sicherungen in ununterbrochenem Tag- und Nachtbetrieb,
einschl. Besetzung mit dem erforderlichen Fachpersonal,
sowie alle Zuschläge für Überstunden, Nacht-, Sonn- und
Feiertagsarbeit und der Abbau und Abtransport der
gesamten Anlage einschließlich des Notstromaggregates
und der Sicherungen sind ebenso, wie alle notwendigen
Nebenarbeiten und Erschwernisse in den EP
einzukalkulieren.
Absperren des vorhandenen SW-Kanals mit Blasen, für
die Sicherstellung der Abwasserfreiheit für die,
- Sanierung Pumpwerk,
- Sanierung Armaturenschacht
Überpumpen von S 553221006 auf neue Molchschleuse
Überpumplänge: ca. 20 m
Länge DL 1497,00m da 315 PE 80/100 SDR 11
Überpumpmenge: ca. 55,6 l/s
Förderhöhe: bis 21,5 m
Nennleistung eingebauter Pumpe: 11,8 KW
Eine zweite Pumpe ist zur Sicherheit vorzuhalten
1 x Blase für DN 300 Stz im Vorschacht
Menge: 1,000 Psch

#### Bereich 02.03 Rohrgräben und Baugruben

*Hinweis*
Die Herstellung von Suchgräben dient nur zur
Die Herstellung von Suchgräben dient nur zur
punktuellen Leitungserkundung. Der AN hat die
Eigenüberwachungsprüfungen nach den ZTV E-StB, ZTV
A-StB, den Vorschriften und Richtlinien der Ver- und
Entsorgungsträger durchzuführen. Nach ZTVA-StB 97/06
wird die Methode M3 vereinbart. Die Ergebnisse der
Eigenüberwachungsprüfungen sind dem AG in Form eines
Prüfprotokolls unaufgefordert vorzulegen. Die
Ausführung der spezifizierten Verdichtungsprüfungen
dient ausschließlich dem AG für stichprobenartige
Kontrollen und werden nur nach Anforderung durch den AG
durchgeführt.

**02.03.10 Suchgraben Tiefe bis 1,75 m Bodenklasse 3-6**
Suchgraben Tiefe bis 1,75 m Bodenklasse 3-6
Suchgraben Tiefe bis 1,75 m Boden für Suchgraben zum
Freilegen von Leitungen nach Angaben des AG ausheben,
zur Wiederverwendung seitlich lagern und nach
Beendigung der Suche wieder ordnungsgemäß einbauen und
verdichten. Die Vorschriften der Versorgungsunternehmen
sind zu beachten.
Straßenaufbruch und -wiederherstellung sowie Verbau und
Wasserhaltung, soweit erforderlich, werden nicht
gesondert vergütet.
Einzelgräben bis 1,5m Länge Bodenklasse 3 bis 6.
Grabentiefe über 1,25 bis 1,75 m.
Erforderliche Handarbeit ist einzurechnen.
Menge: 1,000 Stk

*Hinweis*
Ausführung aller Erdarbeiten gemäß den einschlägigen
Ausführung aller Erdarbeiten gemäß den einschlägigen
Vorschriften und Normen jeweils in der neusten Ausgabe
ZTV E-StB, ZTV A-StB, ZTV T-StB und den Vorschriften
und Richtlinien der Ver- und Entsorgungsträger.

Für den Wiedereinbau geeignete, verdichtungsfähige
Verdrängungsmassen der Bodenklassen 3-4 laden,
innerhalb der Baustelle setzen und lagern, für den
Wiedereinbau.

Der AN ist bei Antreffen von auffälligem Material wie
z.B. organoleptische Auffälligkeiten, Auftreten von
Fremdstoffen etc. verpflichtet, dies unverzüglich dem
AG (Tiefbauplanung) anzuzeigen.
Die Positionen zur Leitungsgraben- und
Baugrubenherstellung beinhalten auch das Verfüllen mit
Aushubmaterial. Bodenaustausch wird separat vergütet.
Verdichten auf Verdichtungsgrad Dpr. min. 100 %.

Wasserhaltung wird gesondert vergütet, Verbauarbeiten
allerdings sind in die entsprechenden Positionen
einzurechnen.

Beim Verfüllen der Gräben bzw. Baugruben sind die
Bodenmassen in höchstens 30 cm dicken Lagen
einzubringen, wobei die erste Schicht (Leitungszone)
durch Handstampfen und die folgenden Schichten durch
maschinelles Einbauen fachgerecht zu verdichten sind.

Im Bereich von Kabeln und Leitungen ist der Aushub
durch Handschachtung herzustellen.

Werden bei Aushubarbeiten Fremdleitungen, -kabel und
-kanäle angetroffen, die nicht in den Lage- und
Bestandsplänen aufgeführt sind, müssen die zuständigen
Ämter verständigt werden.
Alle Zufahrten sind ständig sauber zu halten und die
durch Erdarbeiten verursachten Verschmutzungen
unverzüglich zu beseitigen.

Die Ableitung von Tagwasser wird nicht gesondert
vergütet und ist im EP einzurechnen.

Belastete Oberflächen und Erdstoffe sind entsprechend
des Baugrundgutachtens zu kalkulieren.

Die Sicherung der Baugruben und Rohrgräben über die
gesamte Bauzeit ist einzukalkulieren

Für den Wiedereinbau ungeeigneten Boden (zu
feinkörnig, nicht verdichtungsfähig), Klasse 2 bis 3,
entfernen und einer Weiterverwendung zuführen.
Gebühren einkalkulieren. Belege über die Entsorgung
mit Angaben zu Art und Ort der Weiterverwertung sind
der Bauüberwachung des Auftraggebers zu übergeben. Die
Deponiestellen sind von dem AN zu beschaffen, der
dafür und für eine eventuelle Deponiegebühr, sowie für
eine vom Betreiber der Deponie eventuell geforderte
Deklaration des Erdstoffes keine gesonderte Vergütung
erhält.

Die Oberflächenwiederherstellung ist in gesonderter
Pos. erfasst

**02.03.20 Baugrube für Pumpwerkssanierung und**
Baugrube für Pumpwerkssanierung und
Armaturenschacht Tiefe bis 1,00 m
Baugrube herstellen Klassen 3 bis 6 Tiefe bis 1,00 m,
in Boden der Bodenklassen 3-5 entsprechend DIN 4124
und DIN 18300 herstellen.
Baugrubengrundfläche bis 10 m2.
Ab- und Rücktransport der für den Wiedereinbau
geeigneten Aushubmassen auf ein Zwischenlager (vom AN
selbst zu beschaffen, Zwischenlagerkosten
einkalkulieren),

Zum Verfüllen nicht verwendeten Aushub in Eigentum des
AN übernehmen und von der Baustelle entfernen.
Alle Erschwernisse und Leistungen sind
einzukalkulieren.
Baugrubentiefe immer gemessen ab OK vorh. Gelände
Die Baugrubenverfüllung erfolgt nur bis Planum spätere
Oberflächenwiederherstellung.
Durch den AN sind Kontrollprüfungen zum Nachweis
der Verdichtungsgüte zu erbringen (in Abstimmung mit
der Bauleitung des AG).
Ev2 >= 45 MN/m2
Verdichtungsgrad Dpr >= 100%
Die Bereitstellung sämtlicher Geräte, einschließlich
des Belastungsfahrzeuges, die Ausführung, die
Auswertung und Darstellung der Messergebnisse sind in
den Einheitspreis einzukalkulieren.
Die Nachweise sind der Bauleitung des Auftraggebers
vor Ausführung der
Oberflächenwiederherstellungsarbeiten
zu übergeben.
Straßenaufbruch und Aufnahme einer
Oberflächenbefestigung werden gesondert vergütet.
Bodenklasse 3 bis 5 bzw. Auffüllungen mit
Bauschuttresten mit einem Belastungsgrad < Z2 nach
LAGA-Mitteilung 20 Anforderungen an die stoffliche
Verwertung von mineralischen Abfällen und Reststoffen
vom 6.  November 2003.
Aushub zur Wiederverwendung auf Zwischenlager des AN
transportieren, zum Verfüllen anfahren und lagenweise
verdichten.
Zugänglichkeit für Abbruch Deckenplatte und Einbau
Pumpenschacht und Armaturenschacht
Menge: 2,000 Stk

**02.03.30 Baugrube für Molchschleuse, bis 6 m², Tiefe bis 2,50 m**
Baugrube für Molchschleuse, bis 6 m², Tiefe bis 2,50 m
Baugrube herstellen Klassen 3 bis 6 Tiefe bis 2,50 m,
in Boden der Bodenklassen 3-5 entsprechend DIN 4124
und DIN 18300 herstellen.
Baugrubengrundfläche einschließlich Verbau bis 6 m2.
Der erforderliche Verbau und die Erschwernisse durch
die durchführende Leitung sind einzukalkulieren.
Für den Einbau in der Leitungszone grobkörnigen,
steinfreien Boden liefern und einbauen.
Bettung in ges. Pos.
Nach Herstellung des Molchschleusenschachtes
zwischengelagerten, für die
Verfüllung geeigneten Boden in die Baugrube einbauen
und verdichten
Zum Verfüllen nicht verwendeten Aushub in Eigentum des
AN übernehmen und von der Baustelle entfernen.
Alle Erschwernisse und Leistungen sind
einzukalkulieren.
Baugrubentiefe immer gemessen ab OK vorh. Gelände

Die Baugrubenverfüllung erfolgt nur bis Planum spätere
Oberflächenwiederherstellung.
Durch den AN sind Kontrollprüfungen zum Nachweis
der Verdichtungsgüte zu erbringen (in Abstimmung mit
der Bauleitung des AG).
Ev2 >= 45 MN/m2
Verdichtungsgrad Dpr >= 100%
Die Bereitstellung sämtlicher Geräte, einschließlich
des Belastungsfahrzeuges, die Ausführung, die
Auswertung und Darstellung der Messergebnisse sind in
den Einheitspreis einzukalkulieren.
Die Nachweise sind der Bauleitung des Auftraggebers
vor Ausführung der
Oberflächenwiederherstellungsarbeiten
zu übergeben.

Straßenaufbruch und Aufnahme einer
Oberflächenbefestigung werden gesondert vergütet.
Bodenklasse 3 bis 5 bzw. Auffüllungen mit
Bauschuttresten mit einem Belastungsgrad < Z2 nach
LAGA-Mitteilung 20 Anforderungen an die stoffliche
Verwertung von mineralischen Abfällen und Reststoffen
vom 6. November 2003.

Tiefen bis 2,50 m, Verbau ist gemäß einschlägigen
Normen DIN 4124 und DIN EN 1610einzukalkulieren
inklusive Erschwernisse durch querende Medien.
Aushub zur Wiederverwendung auf Zwischenlager des AN
transportieren, zum Verfüllen anfahren und lagenweise
verdichten.

Zugänglichkeit für Umschluss Zulaufkanal
Menge: 1,000 Stk

**02.03.40 Verbauter Rohrgraben für DN 200 bis T=2,00 m**
Verbauter Rohrgraben für DN 200 bis T=2,00 m
nach DIN 4124 zweiseitig anschließend an Pumpwerk und
Armaturenschacht herstellen.
Rohrgrabenbreite einschließlich Verbau: 2,00 m.
Der Verbau ist einzukalkulieren.
Der Mehraufwand für den Einbau von Formstücken
Armaturen und Widerlagern auf der geraden Rohrstrecke
ist einzukalkulieren.
Rohrgrabentiefe immer gemessen ab OK vorh. Gelände/
(ohne Berücksichtigung der
Oberflächenaufbrucharbeiten).
Ab- und Rücktransport der Aushubmassen auf ein
Zwischenlager (vom AN selbst zu beschaffen,
Zwischenlagerkosten einkalkulieren),
Zur Verfüllung geeigneten Boden in die Baugrube
einbauen und verdichten.
Durch den AN sind Kontrollprüfungen zum Nachweis
der Verdichtungsgüte zu erbringen (in Abstimmung mit
der Bauleitung des AG).
Ev2 >= 45 MN/m2
Verdichtungsgrad Dpr >= 100%
Die Bereitstellung sämtlicher Geräte, die Auswertung
und Darstellung der Messergebnisse sind in den
Einheitspreis einzukalkulieren.
Die Nachweise sind der Bauleitung des Auftraggebers
vor Ausführung der
Oberflächenwiederherstellungsarbeiten
zu übergeben.
Ausführung Parallellängen
Menge: 6,000 m

**02.03.50 Verbauter Rohrgraben für DN 200 bis T=2,00 m**
Verbauter Rohrgraben für DN 200 bis T=2,00 m
nach DIN 4124 zweiseitig anschließend an
Armaturenschacht und Molchschleusenschacht herstellen.
Die Anbindung an die vorhandene Druckleitung
PE 100 SDR 11 315 x 18,7 ist sicherzustellen.
Rohrgrabenbreite einschließlich Verbau: 2,00 m.
Der Verbau ist einzukalkulieren.
Der Mehraufwand für den Einbau von Formstücken
Armaturen und Widerlagern auf der geraden Rohrstrecke
ist einzukalkulieren.
Rohrgrabentiefe immer gemessen ab OK vorh. Gelände/
(ohne Berücksichtigung der
Oberflächenaufbrucharbeiten).
Ab- und Rücktransport der Aushubmassen auf ein
Zwischenlager (vom AN selbst zu beschaffen,
Zwischenlagerkosten einkalkulieren),
Zur Verfüllung geeigneten Boden in die Baugrube
einbauen und verdichten.
Durch den AN sind Kontrollprüfungen zum Nachweis
der Verdichtungsgüte zu erbringen (in Abstimmung mit
der Bauleitung des AG).
Ev2 >= 45 MN/m2
Verdichtungsgrad Dpr >= 100%
Die Bereitstellung sämtlicher Geräte, die Auswertung
und Darstellung der Messergebnisse sind in den
Einheitspreis einzukalkulieren.
Die Nachweise sind der Bauleitung des Auftraggebers
vor Ausführung der
Oberflächenwiederherstellungsarbeiten
zu übergeben.
Ausführung in mehreren kurzen Einzellängen, teilweise
parallel
Menge: 6,000 m

**02.03.60 Kabelgraben für die Verlegung von Schutzrohr**
Kabelgraben für die Verlegung von Schutzrohr
vom Pumpwerk zum Schaltschrank
Kabelgraben für die Verlegung von Schutzrohr in der
erforderlichen Breite (bis 0, 6 m breit) und in einer
mittleren Tiefe von 0, 8 m in Boden
der Bodenklasse 3 - 5 nach DIN 18300 herstellen.
Kabelgraben mit einem 10 cm dicken Sandbett versehen,
nach Verlegung des Leerrohres weitere 20 cm Sand
einbringen, alles gut verdichten, Trassenband liefern
und einbringen, mit Aushubboden restlos verfüllen.
Der erforderliche steinfreie Sand ist mitzuliefern.
Menge: 6,000 m

**02.03.70 Kabelgraben für die Verlegung der Be-und Entlüftungs-**
Kabelgraben für die Verlegung der Be-und Entlüftungsleitungen vom Pumpwerk zum Schaltschrank (Abstand
1,00m)
Kabelgraben für die Verlegung von Schutzrohr in der
erforderlichen Breite (bis 0, 6 m breit) und in einer
mittleren Tiefe von 0, 8 m in Boden
der Bodenklasse 3 - 5 nach DIN 18300 herstellen.
Kabelgraben mit einem 10 cm dicken Sandbett versehen,
nach Verlegung des Leerrohres weitere 20 cm Sand
einbringen, alles gut verdichten, Trassenband liefern
und einbringen, mit Aushubboden restlos verfüllen.
Der erforderliche steinfreie Sand ist mitzuliefern.
Ausführung in mehreren kurzen Einzellängen, teilweise
parallel
Der genaue Standort der Be-und Entlüftung wird vom AG
angewiesen
Menge: 6,000 m

**02.03.80 Kabelgraben für die Verlegung der Be-und Entlüftungs-**
Kabelgraben für die Verlegung der Be-und Entlüftungsleitungen vom Armaturenschacht zum Schaltschrank
(Abstand 1,00m)
Kabelgraben für die Verlegung von Schutzrohr in der
erforderlichen Breite (bis 0, 6 m breit) und in einer
mittleren Tiefe von 0, 8 m in Boden
der Bodenklasse 3 - 5 nach DIN 18300 herstellen.
Kabelgraben mit einem 10 cm dicken Sandbett versehen,
nach Verlegung des Leerrohres weitere 20 cm Sand
einbringen, alles gut verdichten, Trassenband liefern
und einbringen, mit Aushubboden restlos verfüllen.
Der erforderliche steinfreie Sand ist mitzuliefern.
Ausführung in mehreren kurzen Einzellängen, teilweise
parallel.
Der genaue Standort der Be-und Entlüftung wird vom AG
angewiesen
Menge: 8,000 m

**02.03.90 Erdstoffaustausch mit Abtransport**
Erdstoffaustausch mit Abtransport
für den Einbau im Rohr- bzw. Kabelgraben ungeeigneten
Erdstoff nach dem Aushub laden, von der Baustelle
entfernen und einer Weiterverwertung zuführen.
Gebühren einkalkulieren. Belege über die Entsorgung
mit Angaben zu Art und Ort der Weiterverwertung sind
der Bauüberwachung des Auftraggebers zu übergeben.
Als Ersatz ist geeigneter, verdichtungsfähiger Erdstoff
zu liefern. Der Einbau ist durch die Rohr- und
Kabelgrabenpositionen abgegolten.
In Einzelmengen, daraus resultierende Mehrkosten sind
einzukalkulieren. (schluffige, tonige Sande)
Menge: 3,000 m³

**02.03.100 Zulage belastetes Ausbaumaterial (Z 1.1)**
Zulage belastetes Ausbaumaterial (Z 1.1)
Zulage für den Mehraufwand für belastetes
Ausbaumaterial (Zuordnungswert nach LAGA
Z 1.1) im Bereich von Baugruben und Rohrgräben
aufnehmen laden, von der Baustelle entfernen und
einschließlich aller Transporte auf einer zugelassenen
Deponie entsorgen.
Belege über die Entsorgung in Form von Begleitscheinen
und Wiegekarten sind der Bauüberwachung des
Auftraggebers zu übergeben.
Alle Leistungen und die Deponiegebühren sind in den
Einheitspreis einzukalkulieren.
Transportentfernung: bis 100 km
Menge: 3,000 m³

**02.03.110 Bodenaushub in Handschachtung**
Bodenaushub in Handschachtung
in den B-Kl. 3-5 nach DIN 18300 ausheben,
einschließlich der Wiederverfüllungs- und
Verdichtungsarbeiten als Zulage zu den
Rohrgrabenpositionen.
Menge: 3,000 m³

#### Bereich 02.04 Sanierung Pumpenschacht

**02.04.10 Injektion Schachtringfuge**
Injektion Schachtringfuge

Undichte Schachtringfuge mit zweikomponentigem
Polyurethanharz gegen drückendes Wasser injizieren.
Inbegriffen ist das Einbringen der Bohrungen, Setzen
der Injektioslanzen oder Injektionspacker, Liefern des
Materials und die zusätzliche Abdichtung mit
Spezialzement (kunststoffmodifiziertem Mörtel) sowie
alle notwendigen Geräte und Materialien Eingerechnete
Harzmenge 3 Liter/Schachtringfuge

vorh. Schachtbauwerk: Pumpwerk
Nennweite: DN 2000
Material:  Beton
z.B. System MC-Injekt 2300 oder gleichwertig,
verwendetes Material:

'....................................................'
Bietereintrag
Menge: 1,000 Stk

**02.04.20 Zulage Injektion Schachtringfuge**
Zulage Injektion Schachtringfuge
für Mehrverbrauch und Verpressung des Injektionsharzes
Menge: 5,000 l

**02.04.30 Injektion punktuelle Infiltration**
Injektion punktuelle Infiltration

Punktuell mit zweikomponentigem Polyurethanharz
gegen drückendes Wasser injizieren.
Inbegriffen ist das Einbringen der Bohrungen,
Setzen der Injektioslanze oder Injektionspacker,
Liefern des Materials und die zusätzliche Abdichtung
mit Spezialzement (kunststoffmodifiziertem Mörtel)
sowie alle notwendigen Geräte und Materialien
Eingerechnete Harzmenge 2 Liter/Packer bzw. Lanze

vorh. Schachtbauwerk: Pumpwerk
Nennweite: DN 2000
Material:  Beton

z.B. System MC-Injekt 2300 oder gleichwertig,

verwendetes Material:

'..................................................'
Bietereintrag
Menge: 1,000 Stk

**02.04.40 Zulage punktuelle Infiltration**
Zulage punktuelle Infiltration
für Mehrverbrauch und Verpressung des Injektionsharzes
Menge: 5,000 l

**02.04.50 Sicherheitseinstiegsleiter, inklusive Einstiegshilfe**
Sicherheitseinstiegsleiter, inklusive Einstiegshilfe
Sicherheitssteigleiter liefern und einbauen, für den
senkrechten Einbau entspr. DIN 3620, DVGW 351,
BG Bau B 133, Belastung nach DIN 3620, Teil 2,
U- Profil mit geriffelter Auftrittsfläche 30 mm lt.
DGUV 208-032, 201-014, mit herausziehbarer
Einsteigehilfe, mit den erforderlichen
Material: Edelstahl Nr. 1.4301
Halterungen einschließlich Befestigungsmaterial,
Breite mind. 350 mm,
Wandabstand ca. 200 mm
Länge ca. 3500 mm
liefern und einschl. aller erforderlichen Leistungen
an vorhandener Stahlbetonschachtwand befestigen,
Einschl. zusätzlicher Quertraverse, befestigt an den
nach statischem Erfordernis, alle Maße sind vor der
Bestellung zu prüfen und entsprechend anzupassen
Menge: 1,000 Stk

**02.04.60 Führungsrohre je Pumpe 2St, L ca. 5,50 m, liefern und**
Führungsrohre je Pumpe 2St, L ca. 5,50 m, liefern und
montieren
Führungsrohre liefern und einbauen, als Führung der
Abwassertauchpumpen:
Gleitrohrsystem aus Edelstahl V4A, Werksstoff - Nr.
1.4571, (jeweils bis an die Oberkante der
Schmutzwasserpumpstation reichend),
einschl. Befestigung mit Befestigungsplatten am
Pumpenschacht,
Express-Anker-Kit aus Edelstahl V4A liefern und
einbauen
Menge: 4,000 Stk

**02.04.70 Aufzugskette Edelstahl, 6m Länge inkl. Schäkel**
Aufzugskette Edelstahl, 6m Länge inkl. Schäkel
Aufzugskette als Lastkette zum Ziehen der
Abwassertauchpumpe liefern und einbauen,
für zulässiges Hubgewicht 320 kg,
Kette aus Edelstahl, V4A, Werkstoff - Nr. 1.4571
mit Doppelschäkeln im Abstand von 1,50 m (an der
Schachtoberkante der PST eingehangen),
Kettenlänge >= 6,00 m
einschl. Aufhängevorrichtung und alle
Befestigungen komplett liefern und montieren
Menge: 2,000 Stk

**02.04.80 Tragkonstruktion (Traverse) für Befestigung der Führungsrohre**
Tragkonstruktion (Traverse) für Befestigung der
Führungsrohre
Tragkonstruktion (Traverse) für Befestigung der
Führungsrohre aus Edelstahl-Profilen nach statischem
Erfordernis liefern und einbauen, komplett aus
Edelstahl V2A (Werkstoff-Nr. 1.4301),
Die Traverse kann auch aus GFK hergestellt werden,
nach statischem Erfordernis und Laminierung/Fixierung
an den Schachtkörper
Länge bis 2,00 m, Maße sind vor Ort zu prüfen
Menge: 1,000 Stk

**02.04.90 Kabelaufhängung**
Kabelaufhängung
Edelstahlhaken für die Aufhängung der Anlagenkabel
liefern und einbauen.
2x Pumpenkabel
2x Aufzugketten
1x Sondenkabel
Menge: 5,000 Stk

**02.04.100 Pumpenzubehörset 1.4571, liefern und einbauen.**
Pumpenzubehörset 1.4571, liefern und einbauen.
Pumpenzubehörset 1.4571, DA 114,3 x 3,6
liefern und einbauen.
· 2 Universalkupplungsfüße mit Gleitrohr und
Kupplungsklaue mit Flansch
· Druckrohre und Formstücke aus
PE 100 SDR 11 180 x 16,4
Länge ca. 5,00m je Pumpe
· Befestigungsmaterialien komplett in Edelstahl 1.4301
· Potentialausgleich mit Anschlussmöglichkeit für
weiterführendes Erdungskabel im Schachtbauwerk
vormontiert, einschl. Halterungen und deren Befestigung
nach Erfordernis.
Menge: 1,000 Stk

**02.04.110 Tauchmotorpumpen für Abwasser**
Tauchmotorpumpen für Abwasser
Tauchpumpe in verschleißfester Ausführung in
vertikaler Aufstellung, zur Förderung von
ungereinigtem, die Pumpen weder chemisch noch
mechanisch angreifendem Abwasser, komplett mit Motor
und mind. 20 m Kabel (vor Bestellung prüfen), interne
Feuchtesonde zur Dichtungsüberwachung
technische Daten der Abwassertauchpumpen:
Bietereintrag: Pumpe 1
Typ: ' ...............................................'
Fabrikat:' .........................................'
Förderleistung:' ...............................' m3/h
Fördermenge: (Q): min. 53 l/s Förderhöhe min. 11,54m
freier Korndurchgang: '.......................' mm
Einschaltart: ' .....................................'
Nennleistung: ' ...................................' KW
Nennstrom: ' .......................................' A
Nennweite Druckstutzen: 150 mm
Schutzart : IP 68 (EN 60529)
Fördermedium: kommunales Abwasser
Schutzart: IP 68/EexdIIBT4 nach ATEX 100a,
Werkstoffe verschleißarme Ausführung

Bietereintrag: Pumpe 2
Typ: ' ...............................................'
Fabrikat:' .........................................'
Förderleistung:' ...............................' m3/h
Fördermenge: (Q): min. 25 l/s Förderhöhe min. 11,54m
freier Korndurchgang: '.......................' mm
Einschaltart: ' .....................................'
Nennleistung: ' ...................................' KW
Nennstrom: ' .......................................' A
Nennweite Druckstutzen: 150 mm
Schutzart : IP 68 (EN 60529)
Fördermedium: kommunales Abwasser
Schutzart: IP 68/EexdIIBT4 nach ATEX 100a,
Werkstoffe verschleißarme Ausführung
Menge: 1,000 Stk

**02.04.120 Kernbohrung für Rohrdurchführung**
Kernbohrung für Rohrdurchführung
PE 100 SDR 11 180x16,4
Druckleitung inklusive Ringraumdichtung
Kernbohrung in Stahlbetonwand (Schacht Ø 2000 mm),
Wandstärke 12 cm, für Druckleitung, PE 100 SDR 11
180x16,4 Zusatzdurchmesser für die Ringraumichtung ist
einzukalkulieren, Rohrachse der Öffnungen ca. 3,60 m
über Sohle Pumpwerk.
Erschwernisse einkalkulieren. PW Einrüsten
Abbruchmaterial getrennt nach Materialart laden, von
der Baustelle entfernen und einer
Weiterverwertung/Entsorgung zuführen. Gebühren
einkalkulieren. Belege über die Weiterverwertung/
Entsorgung mit Angaben zu Art und Ort sind der
Bauüberwachung des Auftraggebers zu übergeben,
inklusive aller Nebenarbeiten und Aufwendungen
Menge: 2,000 Stk

**02.04.130 Ausbau vorhandene DL GGG DN 200**
Ausbau vorhandene DL GGG DN 200
Rohrdurchführung
PE 100 SDR 11 180x16,4
Bedarfsposition

Ausbau der vorhandenen DL GGG DN 200 und den
Vorhandenen Ringraum nutzen zum Einbau
Der neuen DL PE 100 SDR 11 180x16,4
Mit Ringraumdichtung (vermutlich DN 250 auf DA 180
Erschwernisse einkalkulieren. PW Einrüsten
Abbruchmaterial getrennt nach Materialart laden, von
der Baustelle entfernen und einer
Weiterverwertung/Entsorgung zuführen. Gebühren
einkalkulieren. Belege über die
Weiterverwertung/ Entsorgung mit Angaben zu Art und
Ort sind der Bauüberwachung des Auftraggebers zu
übergeben, inklusive aller Nebenarbeiten und
Aufwendungen
Menge: 2,000 Stk

**02.04.140 Kernbohrung für Rohrdurchführung**
Kernbohrung für Rohrdurchführung
Kabelschutzrohr/ Be-u. Entlüftung DN/OD 110 KG
inklusive Ringraumdichtung
vorhandene Anschlüsse können im PW weiter
benutzt werden
Menge: 3,000 Stk

**02.04.150 Abdeckplatte, DN 2000, belastbar bis SLW 60**
Abdeckplatte, DN 2000, DA 2300 belastbar bis SLW 60
Abdeckplatte, DN 2000 DA 2300, belastbar bis SLW 60
liefern und lastübertragungsfrei auf den Pumpenschacht
einbauen, vorgerichtet für den Einbau der
Schachtabdeckung 1200 x 1200 (Nachfolgepos.), einschl.
Koordinierung zum Einbau des Rahmens der
Schachtabdeckung im Betonwer
Menge: 1,000 Stk

**02.04.160 Edelstahlschachtabdeckung**
Edelstahlschachtabdeckung
Hailo Edelstahlschachtabdeckung HS8 ECO oder glw.
für ruhenden Verkehr 1200x1200m
Huber- Schachtabdeckung SD7, ausgeführt als bauseitig
verfüllbare Wanne, zur Anpassung an die örtliche
Oberfläche, das optische Erscheinungsbild bleibt
weitestgehend einheitlich, flächenbündiger Einbau,
Klasse B 125, regensicher, drucklos geruchsdicht,
einbruchhemmend, r echteckig, aus Edelstahl
Werkstoff- N r. 1 .4301 (A ISI 304 L ).
Geeignet für den Einsatz in Ex - Zone 1.
Für fließenden Verkehr geeignet.
Deckel ausgeführt als Wanne, zum bauseitigen Verfüllen,
Füllhöhe 3 0 mm, mit zusätzlicher untenliegender
Versteifung entsprechend der Belastungsklasse, Dichtung
verschleißarm an der Deckelunterseite angebracht, mit
vier Schraubverschlüssen, einschließlich
aufbohrgeschütztem Verschlusssystem, mit serienmäßig
gehärtetem Sicherheitssteckschloss lt.
kriminalamtlicher und normativer Vorschrift, der
Profilzylinder ist bauseits zu stellen und muss
DIN 18252 entsprechen. Innen liegende, frostsichere
Scharniere, Öffnungshilfe in Form von Edelstahl-
Gasdruckfedern, welche ein müheloses Öffnen der
Schachtabdeckung selbst durch eine Person ermöglichen,
mit integrierter, nur von Hand zu lösender
Aufhaltevorrichtung.
Anschluss für Potentialausgleich vorbereitet.
Montagefreundlicher Schalungsrahmen, mit einer Höhe von
250 mm, mit äußeren Mauerankern, vorgerichtet zum
Einbetonieren (Beton bis 60 mm unter Rahmenoberkante) u
und zur Fixierung an der Schalung . Rahmen in
verstärkter Ausführung, so dass der bauseitige Belag
(maximale Höhe = 6 0mm) bis zur Rahmenaußenkante
angebracht werden kann.
Schachtabdeckung und Rahmen unter Schutzgas geschweißt,
Lichte Schachtöffnung: 1,20x 1,20 m
Menge: 1,000 Stk

**02.04.170 Be- und Entlüftungsleitung KG DN 110**
Be- und Entlüftungsleitung KG DN 110
Entlüftungsleitung als kurze Passlänge im Rohrgraben
bis neben den Schaltschrank DA 110 KG
liefern und einbauen, einschließlich aller benötigter
Formteile und Übergangsformstück auf das bestehende
Rohr DN 100
Menge: 12,000 m

**02.04.180 Bögen 30-87° für Kabelschutzrohr DA 110**
Bögen 30-87° für Kabelschutzrohr DA 110
Liefern und verlegen von 30-45° Bögen DN 100 KG,
inklusive aller Nebenarbeiten
Menge: 8,000 Stk

**02.04.190 Kabelschutzrohr, Passlängen DN 100 KG**
Kabelschutzrohr, Passlängen DN 100 KG
Kabelschutzrohr DN 100 PVC nach DIN 16875 liefern und
verlegen, Einbau erdverlegt im Rohrgraben (gesonderte
Position), einschließlich aller Nebenarbeiten,
Tiefenlage ist mit der örtlichen Bauüberwachung
abzustimmen und ist entsprechend dem vorgefundenem
Bestand auszuführen
Menge: 6,000 m

**02.04.200 Entlüftungskamin LK DN 100, V2A**
Entlüftungskamin LK DN 100, V2A
mit Haube mit insektensicherem Edelstahlsieb,
einschließlich Einbau eines Rohrbiofilters für
wartungsarmes Auswechseln der Filtermasse,
liefern und einschließlich aller erforderlichen
Nebenarbeiten ab Übergang auf KG-Rohr in
unbefestigte Fläche einbauen.
OK Dunsthut >= 500 mm über OK Gelände
komplett aus Edelstahl V4A
Einbau für PW und Armaturenschacht
Menge: 4,000 Stk

#### Bereich 02.05 Sanierung Armaturenschacht

**02.05.10 Kernbohrung für Rohrdurchführung**
Kernbohrung für Rohrdurchführung
PE 100 SDR 11 180x16,4
Druckleitung inklusive Ringraumdichtung
Kernbohrung in Stahlbetonwand (Schacht Ø 2000 mm),
Wandstärke 12 cm, für Druckleitung, PE 100 SDR 11
180x16,4
Zusatzdurchmesser für die Ringraumichtung ist
einzukalkulieren, Rohrachse der Öffnungen ca. 3,60 m
über Sohle Pumpwerk.
Erschwernisse einkalkulieren. PW Einrüsten
Abbruchmaterial getrennt nach Materialart laden, von
der Baustelle entfernen und einer
Weiterverwertung/Entsorgung zuführen. Gebühren
einkalkulieren. Belege über die Weiterverwertung/
Entsorgung mit Angaben zu Art und Ort sind der
Bauüberwachung des Auftraggebers zu übergeben,
inklusive aller Nebenarbeiten und Aufwendungen
Menge: 3,000 Stk

**02.05.20 Ausbau vorhandene DL GGG bis DN 200**
Ausbau vorhandene DL GGG bis DN 200
Rohrdurchführung
PE 100 SDR 11 180x16,4
Bedarfsposition

Ausbau der vorhandenen DL GGG DN 200 und den
Vorhandenen Ringraum nutzen zum Einbau
Der neuen DL PE 100 SDR 11 180x16,4
Mit Ringraumdichtung (DN 250 auf DA 180)
Erschwernisse einkalkulieren. PW Einrüsten
Abbruchmaterial getrennt nach Materialart laden, von
der Baustelle entfernen und einer
Weiterverwertung/Entsorgung zuführen. Gebühren
einkalkulieren. Belege über die
Weiterverwertung/ Entsorgung mit Angaben zu Art und
Ort sind der Bauüberwachung des Auftraggebers zu
übergeben, inklusive aller Nebenarbeiten und
Aufwendungen
Menge: 3,000 Stk

**02.05.30 Kernbohrung für Rohrdurchführung**
Kernbohrung für Rohrdurchführung
Be-und Entlüftungsrohr DN/OD 110 KG
inklusive Ringraumdichtung
Menge: 3,000 Stk

**02.05.40 Rohrstütze für Armaturen im Schacht**
Rohrstütze für Armaturen im Schacht
Rohrstütze als Auflager für den Schieber u. KRV
aus Edelstahl V2A, Befestigung mit
Befestigungsplatten am Armaturenschachtboden
einschl. aller erforderlichen Leistungen und
Materialien
Express-Anker-Kit aus Edelstahl V2A liefern und
einbauen
Menge: 4,000 Stk

**02.05.50 Abdeckplatte, DN 2300, belastbar bis SLW 60**
Abdeckplatte, DN 2000 DA 2300, belastbar bis SLW 60
Abdeckplatte, DN 2000 DA 2300, belastbar bis SLW 60
liefern und lastübertragungsfrei auf den Pumpenschacht
einbauen, vorgerichtet für den Einbau der
Schachtabdeckung 1000 x 1000 (Nachfolgepos.), einschl.
Koordinierung zum Einbau des Rahmens der
Schachtabdeckung im Betonwerk
Menge: 1,000 Stk

**02.05.60 Huber- Schachtabdeckung SD7 1 000x 1000 mm oder glw.**
Huber- Schachtabdeckung SD7 1 000x 1000 mm oder glw.
Huber- Schachtabdeckung SD7, ausgeführt als bauseitig
verfüllbare Wanne, zur Anpassung an die örtliche
Oberfläche, das optische Erscheinungsbild bleibt
weitestgehend einheitlich,
flächenbündiger Einbau, Klasse D 400, regensicher,
drucklos geruchsdicht, einbruchhemmend, r echteckig,
aus Edelstahl
Werkstoff- N r. 1 .4307 (A ISI 304 L ).
Geeignet für den Einsatz in Ex - Zone 1.
Für fließenden Verkehr geeignet, maximale Fläche 1 m ²
und maximale Seitenlänge 1 400 mm.
Geprüft nach DIN 1 229 / D IN EN 124-1:2015-09 und DIN
EN 124-3:2015-09 durch das MPA Bremen.
Deckel ausgeführt als Wanne, zum bauseitigen Verfüllen,
Füllhöhe 3 0 mm, mit zusätzlicher untenliegender
Versteifung entsprechend der Belastungsklasse, Dichtung
verschleißarm an der Deckelunterseite angebracht, m it
vier Schraubverschlüssen, einschließlich
aufbohrgeschütztem Verschlusssystem, mit serienmäßig
gehärtetem Sicherheitssteckschloss lt.
kriminalamtlicher und normativer Vorschrift, d er
Profilzylinder ist bauseits zu stellen und muss
DIN 18252 entsprechen. Innen liegende, frostsichere
Scharniere, Öffnungshilfe in Form von Edelstahl-
Gasdruckfedern, welche ein müheloses Öffnen der
Schachtabdeckung selbst durch eine Person ermöglichen,
mit integrierter, nur von Hand zu lösender
Aufhaltevorrichtung.
Anschluss für Potentialausgleich vorbereitet.
Montagefreundlicher Schalungsrahmen, mit einer Höhe von
250 mm, mit äußeren Mauerankern, vorgerichtet zum
Einbetonieren (Beton bis 60 mm unter Rahmenoberkante)
und zur Fixierung an der Schalung . Rahmen in
verstärkter Ausführung, so dass der bauseitige Belag
(maximale Höhe = 6 0mm) bis zur Rahmenaußenkante
angebracht werden kann.
Schachtabdeckung und Rahmen unter Schutzgas geschweißt,
Lichte Schachtöffnung: 1,00x 1,00 m
Menge: 1,000 Stk

**02.05.70 Hosenstück V4A, Sonderformstück DN150 / 2 x DN150**
Hosenstück V4A, Sonderformstück DN150 / 2 x DN150
Hosenstück V4A, Werkstoff 1.4571 als Sonderformstück
DN150 / 2 x DN150 bestehend aus Rohrstücken, Bögen und
3 Vorschweißflanschen maßgenau anfertigen und in die
Rohrleitung im Schacht einbauen, Maße sind vor Ort zu
nehmen
Menge: 1,000 Stk

**02.05.80 Absperrschieber für Abwasser DN 150, PN 10**
Absperrschieber für Abwasser DN 150, PN 10
· Schieber weichdichtend mit Flanschen und dreifacher
O-Ring-Abdichtung und schraubenloser Oberteil-
Verbindung.
· Baulänge F 5
· schwerer Korrosionsschutz innen und außen mittels
EPOXY-Dickschicht (Wirbelsinterverfahren EWS) nach
GSK-Vorschrift min. 250 µm
· Schließkörper GGG 50 mit aufvulkanisiertem
NBRKautschuk
· wartungsfreie doppelte O-Ring-Spindelabdichtung mit
zusätzlichem Abstreifer
· Spindelabdichtung unter Druck durch
Teflon-Rückdichtung auswechselbar
· entwässerter Schließkörper
komplett liefern und im Armaturenschacht einbauen.
Hersteller: Keulahütte GmbH, vonRoll Hydrotec GmbH
o.glw.
Die Lieferung und der Einbau der Schrauben,
Unterlegscheiben und Muttern aus V2A-Stahl sowie der
Dichtung sind einzukalkulieren.

angebotenes Fabrikat
Menge: 2,000 Stk

**02.05.90 Kugelrückschlagventil, für Abwasser, DN 150, PN 10,**
Kugelrückschlagventil, für Abwasser, DN 150, PN 10,

Kugelrückschlagventil, für Abwasser, DN 150, PN 10,
· metallisch dichtend nach EN 16767, Baulänge nach EN
558-1, Grundreihe 48 (DIN 3202, F6),
· beidseitiger Flanschanschluss nach EN 1092-2, PN 10,
· korrosionsbeständiger und verschleißfester Dichtsatz
· Gehäuse und Deckel: duktiles Gusseisen EN-JS 1030
(GGG-40),
· Mit herausnehmbarer Kugel
· Für horizontale Rohrleitungen
· Mit großem Revisionsdeckel zur einfachen Wartung
komplett liefern und im Armaturenschacht einbauen.
Hersteller: Keulahütte GmbH, vonRoll Hydrotec GmbH
o.glw.
Die Lieferung und der Einbau der Schrauben,
Unterlegscheiben und Muttern aus V2A-Stahl sowie der
Dichtung sind einzukalkulieren.

angebotenes Fabrikat
Menge: 2,000 Stk

**02.05.100 Druckrohrleitung PE 100 SDR 11 180x16,4**
Druckrohrleitung PE 100 SDR 11 180x16,4
Druckrohrleitung PE 100 SDR 11 180x16,4 liefern und
einbauen, DiBt Zulassung für den Einsatz im
Abwasserbereich, zuschneiden, mit entsprechenden
Formteilen einbauen, einschließlich aller
Schweißverbindungen und Nebenarbeiten sowie
zusätzlichen Aufwendungen
in mehreren kurzen Abschnitten
Menge: 4,000 m

**02.05.110 Vorschweißbund PE 100 SDR 11 180x16,4**
Vorschweißbund PE 100 SDR 11 180x16,4
Vorschweißbund PE100 SDR 11 180x16,4 liefern und
einschließlich aller Nebenarbeiten an das PE-Rohr
anschweißen, inklusive allen benötigten
Schweißverbindungen und Zusatzaufwendungen
Menge: 7,000 Stk

**02.05.120 Losflansch aus PP mit Stahleinlage DN 150**
Losflansch aus PP mit Stahleinlage DN 150
Losflansch aus PP mit Stahleinlage DN 150 für
Vorschweißbund PE 100 SDR 11 180x16,4, liefern und
fertig montieren, einschließlich Schrauben,
Unterlegescheiben und Muttern sowie der Dichtungen aus
NBR komplett liefern und einbauen.
Flanschverbindungen nach DIN EN 1092-2 für PN 10. Maße
nach DIN EN ISO 15494/C
Menge: 7,000 Stk

**02.05.130 Schweißmuffe DA 180**
Schweißmuffe DA 180
Schweißmuffe PE100 SDR 11 180x16,4, liefern und
montieren, für Anbindung im Armaturenschacht
Menge: 7,000 Stk

**02.05.140 Be- und Entlüftungsleitung KG DN 110**
Be- und Entlüftungsleitung KG DN 110
Entlüftungsleitung als kurze Passlänge im Rohrgraben
bis neben den Schaltschrank DA 110 KG
liefern und einbauen, einschließlich aller benötigter
Formteile und Übergangsformstück auf das bestehende
Rohr DN 100
Menge: 16,000 m

**02.05.150 Bögen 30-87° für Kabelschutzrohr DA 110**
Bögen 30-87° für Kabelschutzrohr DA 110
Liefern und verlegen von 30-45° Bögen DN 100 KG,
inklusive aller Nebenarbeiten
Menge: 8,000 Stk

#### Bereich 02.06 Herstellung Molchschleuse

**02.06.10 Herstellung Molchschleuse**
Herstellung Molchschleuse
Herstellen Molch - Schacht aus Betonfertigteilen mit
Muffendichtung nach DIN V 4 034-1 und DIN EN 1 917.
Liefern und Setzen von
· Schachtunterteil DN 1 000
· Schachtringen DN 1 000
· Abdeckplatte DN 1 000 / 800
· Auflagerringen
· Schachtabdeckung DN 800 D 400 geschlossen
Die Muffenverbindungen der Schachtfertigteile sind mit
Dichtungsprofilringen aus Elastomeren nach DIN 4060 und
DIN EN 681-1 zu dichten.
FBS - Qualität Betongüte: C 40/50, XA1
(wasserundurchlässiger Beton mit Widerstand gegen
schwach betonangreifenden Grundwasser), liefern und
setzen.
Nennweite Molch -Schacht: DN 1000
Schachtsohle: 2 ,50 m unter GOK
Menge: 1,000 Stk

**02.06.20 Kernbohrung DN 250 für DL PE 100 SDR 11 180x16,4**
Kernbohrung DN 250 für DL PE 100 SDR 11 180x16,4
Kernbohrung DN 250 für DL PE 100 SDR 11 180x16,4
Herstellung einer Kernbohrung in Molchschleusen Schacht
zur Wanddurchführung der Druckleitung.
Bohrung Nennweite DN 250.
Inkl . Beschichten freigelegter Bewehrung .
Inkl. Einbau einer Ringraumdichtung (DN 250 auf DA 180)
Das Abbruchmaterial wird Eigentum des AN und ist
fachgerecht zu beseitigen.
Stärke Schachtwand DN 1000 = ca. 0 ,15 m
In den Einheitspreis sind alle hierfür notwendigen
Aufwendungen, Materialien, Geräte und Leistungen
einzurechnen .
Menge: 1,000 Stk

**02.06.30 Kernbohrung DN 400 für DL PE 100 SDR 11 315x18,7**
Kernbohrung DN 400 für DL PE 100 SDR 11 315x18,7
Kernbohrung DN 400 für DL PE 100 SDR 11 180x16,4
Herstellung einer Kernbohrung in Molchschleusen Schacht
zur Wanddurchführung der Druckleitung.
Bohrung Nennweite DN 400.
Inkl . Beschichten freigelegter Bewehrung .
Inkl. Einbau einer Ringraumdichtung (DN 400 auf DA 315)
Das Abbruchmaterial wird Eigentum des AN und ist
fachgerecht zu beseitigen.
Stärke Schachtwand DN 1000 = ca. 0 ,15 m
In den Einheitspreis sind alle hierfür notwendigen
Aufwendungen, Materialien, Geräte und Leistungen
einzurechnen .
Menge: 1,000 Stk

**02.06.40 Herstellen einer Sauberkeitsschicht C12/15**
Herstellen einer Sauberkeitsschicht C12/15
Einbau von C12/15 Magerbeton unter den
Molchschleusenschacht.
Sauberkeitsschicht profilgerecht und höhengenau
Einbauen und abziehen
d=10cm
Menge: 0,400 m³

**02.06.50 Einbau Auftriebssicherung C12/15**
Einbau Auftriebssicherung C12/15
Einbau von C12/15 Magerbeton nach
statischem Erfordernis zur Auftriebssicherung
Menge: 1,000 m³

**02.06.60 Abzweig 45° PE-HD DA315**
Abzweig 45° PE-HD DA315
PE Formteil als Abzweig 45° für Molchschleuse DA 315
liefern und einschließlich aller Nebenarbeiten an das
PE-Rohr anschweißen, inklusive allen benötigten
Schweißverbindungen und Zusatzaufwendungen
Menge: 1,000 Stk

**02.06.70 Passlänge PE 100 DA 315 SDR 11, L ca. 1,5 m**
Passlänge PE 100 DA 315 SDR 11, L ca. 1,5 m
PE-HD-Rohr PE 100, SDR 11, Länge ca. 1,5 m, DA 315 x
18,7, liefern in der Baugrube und durch die Kernbohrung
anschweißen
Menge: 2,000 Stk

**02.06.80 Bogen 45° 315 x 18,6 PE100**
Bogen 45° 315 x 18,6 PE100
Bogen 45° für Rohrleitung 315 x 18,6 PE100 liefern und
einbauen, einschließlich aller Nebenarbeiten und
Schweißverbindungen
im Rohrgraben für den Einbau der Molchschleuse
Menge: 1,000 Stk

**02.06.90 Vorschweißbund 315 x 18,6 PE100**
Vorschweißbund 315 x 18,6 PE100
Vorschweißbund 315 x 18,6 PE 100 SDR 11 liefern und
einschließlich aller Nebenarbeiten an das PE-Rohr
anschweißen, inklusive allen benötigten
Schweißverbindungen und Zusatzaufwendungen
Menge: 1,000 Stk

**02.06.100 Losflansch DN 300, PN 16**
Losflansch DN 300, PN 16
Losflansch aus PP mit Stahleinlage DN 300 für
Vorschweißbund 315 x 18,6 PE100, liefern und fertig
montieren, einschließlich Lieferung und Einbau der
Schrauben und Unterlegscheiben aus V4A-Stahl und der
Mutter, sowie der Dichtung, Flanschverbindung nach DIN
EN 1092-2 für PN 16 Maße nach DIN EN ISO 15494/C
Menge: 1,000 Stk

**02.06.110 Lieferung und Einbau XI Stück 2" DN 300, PN 16**
Lieferung und Einbau XI Stück 2" DN 300, PN 16
Losflansch aus PP mit Stahleinlage DN 300 für
Vorschweißbund 315 x 18,6 PE100, liefern und fertig
montieren, einschließlich Lieferung und Einbau der
Schrauben und Unterlegscheiben aus V4A-Stahl und der
Mutter, sowie der Dichtung, Flanschverbindung nach DIN
EN 545, DIN EN 10226-1 für PN 16
Menge: 1,000 Stk

**02.06.120 Kugelhahn 2" IG für Abwasser**
Kugelhahn 2" IG für Abwasser
Lieferung und Montage eines Kugelhahn 2"
Geeignet für Abwasser.
Auf das XI Stück fest verschrauben und schließen.
Menge: 1,000 Stk

**02.06.130 Weichdichtender Keilschieber DN 300**
Weichdichtender Keilschieber DN 300
Lieferung und Montage eines weichdichtenden
Keilschiebers DN 300
Nach EN 1171, EN 1074-1 und EN 1074-2,
liefern und fertig montieren, einschließlich Lieferung
und Einbau der Schrauben und Unterlegscheiben aus
V4A-Stahl und der Mutter, sowie der Dichtung,
Flanschverbindung, Einbau hinter der Molchschleuse
Menge: 1,000 Stk

**02.06.140 Reduktion PE 100 SDR 11, zentrisch**
Reduktion PE 100 SDR 11, zentrisch
Lieferung und Montage einer Reduktion PE 100 SDR 11
225/180 mit dazugehörigen Schweißmuffen
Einbau zwischen Molchschleuse und Armaturenschacht
Menge: 1,000 Stk

**02.06.150 Reduktion PE 100 SDR 11, zentrisch**
Reduktion PE 100 SDR 11, zentrisch
Lieferung und Montage einer Reduktion PE 100 SDR 11
315/225 mit dazugehörigen Schweißmuffen
Einbau zwischen Molchschleuse und Armaturenschacht
Menge: 1,000 Stk

#### Bereich 02.07 Grundwasserhaltung

*Hinweis*
Hinweis zur Grundwasserabsenkung Gesamtmaßnahme

Die notwendige Erlaubnis für die Grundwasserabsenkung
und Wiedereinleitung ist durch den AN zu beantragen.
Dabei bleibt die Art der GW- Absenkung, Haltung
und Ableitung sowie die Beseitigung (Einleitung,
Versickerung, etc.) des geförderten Grundwassers dem AN
vorbehalten. Die geltenden wasserrechtlichen Gesetze,
Verordnungen, Verwaltungsvorschriften, etc. sind aber
in jedem Fall einzuhalten. Entsprechend seiner
gewählten Technologie zur Grundwasserabsenkung,
Haltung und Wiedereinleitung sind durch den AN
unmittelbar nach Auftragserteilung entsprechende
Antragsunterlage bei der genehmigenden Behörde
einzureichen (eigene Antragstellung) Dabei sind u.a.:
- Angaben zur Art der Grundwasserabsenkung und
Ableitung
- Angaben zu der zu fördernden und wieder
einzuleitenden Wassermengen
- ein Bauzeitenplan in Zusammenhang mit den notwendigen
GW-Absenkungsmaßnahmen und Teilwassermengen
- Angaben zu einem ggf. mit der Ausführung der Arbeiten
beauftragter NAN
- Angaben zum verantwortliche Bauleiter etc. bei der
genehmigenden Behörde einzureichen.
Der Bieter ist weiterhin verpflichtet, sich bereits zur
Angebotserstellung Kenntnis über die Erreichbarkeit der
von Ihm geplanten Einleitstelle und eventuellen
Forderungen der zuständigen Genehmigungsbehörde sowie
Straßenverkehrsbehörde zu beschaffen. Müssen mit der
Ablaufleitung Straßen, öffentliche Weg u/o Plätze
gequert werden, so ist die Querung so zu gestalten,
dass:
- deren Befahrung, Nutzung ohne Gefährdung u.
Einschränkungen möglich ist.
- die Forderungen der zuständen. Straßenverkehrsbehörde
eingehalten werden.
Die Aufwendungen und Leistungen hierfür, die
Aufwendungen zur Sicherung der Ablaufleitung, evtl.
erforderliche Beschilderung während der Nutzungsdauer
der Ablaufleitung sowie bei Notwendigkeit alle
Aufwendungen für den Schutz der GW- Absenkung- und
Ableitungsanlage gegen Frosteinwirkung sind in die
EH-Preise einzurechnen. Beabsichtigt der AN das
geförderte Grundwasser nicht in einen Vorfluter sondern
in Abwasser technische Anlagen anderer Betreiber
einzuleiten, so ist Pkt 2 der VVGWA zu beachten.
Einleitung in Abwassertechnische Anlagen schon zur
Angebotsbearbeitung beim Betreiber der Anlage
in Absprache mit der unteren Wasserbehörde (ggf. obere
Wb) zu erkundigen.
Bei der Einleitung in den Vorfluter wird ebenfalls ein
Wassernutzungsentgelt fällig, wenn gemäß § 40 BbgWG
Nr.1 kein Antrag auf Befreiung durch den
Erlaubnissnehmer gestellt wird. Durch den AN sind alle
hierfür notwendigen Angaben, wie z.B Protokolle der
Mengenmessung etc. dem AG unaufgefordert und unter
Einhaltung der zu beachtenden Fristen selbstständig
einzureichen. Werden bei der GW- Absenkung, Haltung,
Ableitung und Einleitung fremde Grundstücke in
Anspruch genommen - der Bieter hat sich hierüber schon
zur Angebotsbearbeitung zu informieren - so ist vom AN
die Zustimmung der Grundstückseigentümer
eigenverantwortlich einzuholen. Sämtliche hieraus
entstehenden Kosten und Aufwendungen sind in die
EH-Preise einzurechnen.
Schäden an Grundstücken und darauf befindlichen Anlagen
sind vom AN zu beseitigen, eine Vergütung seitens des
AG erfolgt nicht. Ferner ist in die Einheitspreise
das Aufbauen, Vorhalten ggf. mehrmalige
Umbauen/Umsetzen sowie der Rückbau u. der Abtransport
der GW-Absenkungsanlage incl. der Ableitungen
einzurechnen.

**02.07.10 Antragsunterlagen GW-Absenkung und Wiedereinleitung**
Antragsunterlagen GW-Absenkung und Wiedereinleitung
Für die GW- Absenkung, Entnahme und Einleitung ist
unter  Berücksichtigung des gewählten Verfahrens bei
der zuständigen Wasserbehörde die wasserrechtliche
Erlaubnis gemäß BbgWG zu beantragen.
Menge: 1,000 Psch

**02.07.20 GW-Absenkung und Ableitung**
GW-Absenkung und Ableitung
GW-Absenkung und Ableitung nach Wahl des AN
für die Gesamtarbeiten im Pumpwerksbereich und
an der Druckleitung aufbauen, betreiben, während der
gesamten Bauzeit vorhalten, ggf. umsetzen und nach
Beendigung der Baumaßnahme zurückbauen und
beseitigen. Notwendige Druckerhöhungsstationen
sind mit einzukalkulieren.
Werden zum Betreiben der GW- Absenkungsanlage
sowie der Ableitungsanlage bauliche Eingriffe in
öffentliche Straßen, Wege und Plätze vorgenommen,
so hat eine fachgerechte Herstellung des Urzustandes
ohne besondere Vergütung vom AN zu erfolgen.
Die Energiebereitstellung zum Aufbau und Betreiben der
gesamten Anlage ist Sache des AN und wird ebenso
wie die Energiekosten nicht separat vergütet.
Der AN hat durch geeignete Maßnahmen dafür
Sorge zu tragen, dass es zu keiner
unbeabsichtigten Unterbrechung der Energiezufuhr
kommen kann und dass ausreichend Energie
(elektrisch o. mittels mobilen Stromerzeugers)
vorhanden ist. Hierfür hat sich der AN bereits zur
Angebotsabgabe beim zuständigen EVU bzgl.
Bereitstellung der möglichen Elektroenergie zu
erkundigen. Stromausfälle im Netz sind entsprechend
vorzubeugen. Aufwendungen und Leistungen hierfür
werden nicht separat vergütet.
GW-Stand ca. 1,50 m unter GOK
kf-Wert: 1,45 * 10-4 m/s
Fördermenge: ca. 8-16 m³/h
Absenkziel: > 0,5 m unter Bauwerkssohle (außen);
maßgebend sind die
Schachtbauwerke.
Breite der Baugrube: siehe Abmessungen des Bauwerkes
plus erforderliche Arbeitsräume;
maßgebend sind die Schachtbauwerke.
Länge bis zur Einleitstelle: max. 250 m
Menge: 1,000 Psch

**02.07.30 Wassermengenmessung**
Wassermengenmessung
Aufbau, Vorhalten und späterer Rückbau einer
Geeigneten Wassermengenmessung nach Wahl
des AN. Die pauschale Vergütung gilt unabhängig
der Anzahl und der Betriebsdauer von
Mengenmesseinrichtungen, auch wenn an
unterschiedlichen Stellen der Baumaßnahme
unabhängig voneinander GW-Absenkungsmaßnahmen
betrieben werden.
Menge: 1,000 Psch

**02.07.40 Wasseranalysen**
Wasseranalysen
Wasseranalysen während der Betreibung der
Grundwasserabsenkungsanlage durchführen.
Die zu prüfenden Parameter sind gemäß
wasserrechtlicher Erlaubnis auszuführen.
Anzahl Parameter: 4 Stück
- Eisen gesamt, pH-Wert, Parameter laut
wasserrechtlicher Erlaubnis
Menge: 1,000 Psch

#### Bereich 02.08 Oberflächenwiederherstellung

**02.08.10 Feinplanum herstellen**
Feinplanum herstellen
als Streifen und in kleinen Einzelflächen,
in vorgeschriebenem Gefälle und gem. ZTVE- StB
verdichten (Proctordichte >= 100 %).
Auf dem Planum ist ein Verformungsmodul Ev2 > 45 MN/m2
nachzuweisen.
Der Nachweis ist dem Bauleiter des AG zu übergeben
Menge: 30,000 m²

**02.08.20 Frostschutzschicht d=38 cm herstellen**
Frostschutzschicht d=38 cm herstellen
Frostschutzschicht d=38 cm in kleinen Einzelflächen
herstellen, Dicke in verdichtetem Zustand, aus
Brechkorngemisch (0/45) gem.
ZTVT- StB. Für die Frostschutzschicht ist ein
Verformungsmodul Ev2 > 120 MN/m2 nachzuweisen.
Menge: 30,000 m²

**02.08.30 Schottertragschicht d=15 cm herstellen**
Schottertragschicht d=15 cm herstellen
Schottertragschicht d=15 cm in kleinen Einzelflächen
herstellen, Dicke in verdichtetem Zustand, aus
Brechkorngemisch (0/45) gem. ZTVT- StB. Für die
Schottertragschicht ist ein Verformungsmodul Ev2
> 150 MN/m2 nachzuweisen.
Menge: 30,000 m²

**02.08.40 Splitt/Sandgemisch d=3cm**
Splitt/Sandgemisch d=3cm
Als Abschlussschicht kommt auf die Schottertragschicht
noch ein Splitt/Sandgemisch welches verdichtungsfähig
ist
Menge: 30,000 m²

### Titel 03 EMSR, Inbetriebnahme, Prüfungen, Dokumentation

#### Bereich 03.01 EMSR-Technik

*Hinweis*
Die Errichtung der EMSR-Technik erfolgt durch die
Gruppe EMSR der Lausitzer Wasser GmbH & Co. KG

**03.01.10 Koordinierungszuschlag - EMSR**
Koordinierungszuschlag - EMSR
Der Koordinierungszuschlag dient für die Koordinierung
und zeitlichen Organisation und Abstimmungsmaßnahmen
zwischen dem AN und der Gruppe EMSR der Lausitzer
Wasser GmbH & Co. KG. Dazu zählen alle telefonischen,
Vor-Ort-Abstimmungen und Informationen zwischen der
Baufirma der Gruppe EMSR.
Menge: 1,000 Psch

**03.01.20 Bodenaushub für Sockel Schaltschrank**
Bodenaushub für Sockel Schaltschrank
den Homogenbereichen A und B nach DIN 18300,
einschließlich der Wiederverfüllungs- und
Verdichtungsarbeiten, für die Aufstellung des neuen
Schaltschrankes
Menge: 1,000 Psch

#### Bereich 03.02 Inbetriebnahme, Prüfungen, Dokumentation

**03.02.10 Dichtheitsprüfung für Pumpenschacht DN 2000**
Dichtheitsprüfung für Pumpenschacht DN 2000
entsprechend DIN EN 1610 einschließlich Erstellung des
Prüfberichtes und aller Lieferungen und Leistungen
durchführen. Prüfverfahren nach Wahl des AN. Bei
Prüfung mit Wasser ist das Wasser durch den AN zu
liefern und nach erfolgter Prüfung schadlos zu
beseitigen. Die Dichtheitsprüfung hat von einem
unabhängigen, zugelassenen Prüfer vorgenommen zu
werden. Lichte Höhe Pumpwerk: 6,00 m, Gesamtvolumen
ca. 19 m3
Menge: 1,000 Stk

**03.02.20 Druckprüfung für Druckleitungen bis DA 180, PN 16**
Druckprüfung für Druckleitungen bis DA 180, PN 16
Druckprüfung einschließlich Formstücke und Armaturen
nach DIN EN 805 und Angabe des AG vornehmen, hierzu
gehören:
1. Gerätegestellung zur Durchführung der
Druckprüfung (selbstschreibendes Messgerät,
nach neuer W400-2 von 08/2022).
2. Erstellung eines Druckprüfungsprotokolls
3. Entleeren der Leitungsstrecke mit Vorhalten der
erforderlichen Rohre, Formstücke und Armaturen.
Der AN hat die schadlose Ableitung des Wassers zu
gewährleisten.
Die Druckprüfung hat von einem unabhängigen,
zugelassenen Prüfer vorgenommen zu werden.
Zur Prüfung der Druckleitung DA 180 PE 100
Menge: 20,000 m

**03.02.30 Inbetriebnahme, Probebetrieb der Pumpstation**
Inbetriebnahme, Probebetrieb der Pumpstation
Zur Inbetriebnahme gehören:
- die erfolgreiche Funktionsprüfung aller Anlagenteile
- Kalibrierung, Parametrierung, Kontrolle und
Nachjustierung sämtlicher Messgeräte etc.
- Erstellung der Inbetriebnahmeprotokolle
- Probebetrieb in allen Betriebszuständen
- Einweisung des Personals
Menge: 1,000 Psch

USt %: 19,00
